# 1598 Neubau Kita Ihrlerstein
Angebotsaufforderung (GAEB 90, DA83)
Währung: EUR

## lose Möblierung
Datum: 28.04.26

### 1 Möblierung - Kindergartenmöbel

*Hinweis*
Bauwasser: Die Bauwasseranschlüsse werden bauseits
durch den Bauherrn gestellt. Für hiervon abgehende
Leitungen sind die entsprechenden Gewerke selbst
verantwortlich, sofern notwendig auch im Hinblick auf
eine gedämmte oder beheizte Ausführung der Leitungen
ab dem gestellten Bauwasseranschluss.

Baustrom: Der Bauherr stellt an zwei Stellen einen
Bauhauptstromverteiler zur Verfügung. Die
Baustromversorgung wird durch die Elektrofirma vor Ort
errichtet und vorgehalten.

Baustelleneinrichtung:
Das Bereitstellen und Nutzen der für die Arbeiten
erforderlichen
Hebeeinrichtungen ist in die Leistungspositionen
einzukalkulieren und wird nicht gesondert vergütet.

Erforderliche Stellflächen für Hebefahrzeuge und
-einrichtungen sind vorab mit den parallel am Bau
beteiligten Gewerken und der örtlichen Bauleitung
abzustimmen.

Für die Anlieferung von Material ist rechtzeitig vorab
die Zufahrt zur Baustelle abzustimmen und mögliche
Lagerflächen mit der Bauleitung festzulegen.

Das Stellen von Material- und Mannschaftscontainern
kann nicht gewährleistet werden und ist grundsätzlich
nur nach vorheriger Abstimmung mit der Bauleitung
möglich.

*Hinweis*
Technische Vorbemerkungen:

Möblierung
Echtholz Kindermöbel.

Technische Anforderungen
Das Angebot ist an die vorgegebene Materialart
gebunden.
Bei abweichenden Materialarten ist ein Nachweis der
Gleichwertigkeit zu erbringen.

Referenzprodukte / Maßhaltigkeit der Möbel
Grundlage des Leistungsverzeichnisses sind Produkte
der Marke
"WEHRFRITZ" o. glw..
Gleichwertige Produkte dürfen angeboten werden, sofern
sie den technischen Produktbeschreibungen (neutrale
Datenblätter) entsprechen.
Nebenangebote sind nicht zugelassen.
Die Maßhaltigkeit ist zwingend einzuhalten, da es sich
teilweise um Einbaumöbel handelt, die auf die
Gebäudestruktur abgestimmt sind.
Bei nicht nur unerheblichen Abweichungen ist die
technische Machbarkeit nachzuweisen.

GS-Zertifikate / Produktsicherheit
Nachweis eines gültigen GS-Zertifikats,
ausgestellt durch eine nach DIN EN ISO/IEC 17065
akkreditierte Prüfstelle (z. B. DAkkS-akkreditiert,
etwa TÜV Rheinland oder vergleichbares),
unter Einhaltung der einschlägigen Möbelnormen,
insbesondere DIN EN 16121 (inkl. CA-Maße).

Bemusterung
Die angebotenen Möbel sind auf Verlangen des Bauherrn
oder der ausschreibenden Stelle innerhalb von 7
Werktagen zu bemustern. Erfolgt keine oder eine
verspätete Bemusterung, kann das Angebot von der
Wertung ausgeschlossen werden.
Musterfähige Möbel sind aus dem Standardsortiment
Stühle, Tische und Korpusmöbel zu wählen.

Aussagekräftige Unterlagen
Zu jeder Position sind Produktbeschreibungen mit Bild
oder technische Zeichnungen einzureichen.

Lieferung und Montage
Alle Positionen umfassen die vollständige Lieferung,
fachgerechte Montage sowie die Inbetriebnahme und sind
in einem vollständig betriebsfähigen Zustand zu
übergeben.

Gewährleistung und Garantie
Mindestens 5 Jahre als Garantie auf Holzmöbel.

Produktkennzeichnung
Artikel mit einer Produktkennzeichnung gemäß
Produktsicherheitsgesetz (ProdSG) sind vorzusehen, um
eine eindeutige Rückverfolgbarkeit sicherzustellen
(gesetzlich vorgeschrieben). Die Produktkennzeichnung
hat insbesondere Angaben wie Herstellername,
vollständige Anschrift, gegebenenfalls
CE-Kennzeichnung, Chargen- bzw. Seriennummer,
Mengenangaben sowie erforderliche Warnhinweise zu
enthalten.

Massivholz
Das eingesetzte Massivholz muss PEFC®- oder
FSC®-zertifiziert sein.
Für alle angebotenen Artikel ist ein entsprechender
gültiger Zertifikatsnachweis vorzulegen. Die
zertifizierte Produktgruppe muss mit dem angebotenen
Produkt übereinstimmen.
Das bedeutet, dass z. B. Artikel wie Stühle nur dann
als PEFC®- oder FSC®-konform gelten, wenn die
Produktgruppe "Stühle" ausdrücklich im jeweiligen
PEFC®- bzw.
FSC®-Zertifikat aufgeführt ist. Als Nachweis werde ich
das Produktkettenzertifikat (CoC- Zertifikat) meines
Unternehmens vorlegen.
Wenn der Bieter die angebotenen Produkte bearbeitet
oder verarbeitet, z.B. zuschneidet, verleimt,
verbindet, oberflächenbehandelt, zusammenbaut, so muss
er selbst nachweisen, dass er als Unternehmen und für
die Produktgruppe zertifiziert ist.
Die Holzfeuchte des eingesetzten Massivholzes muss
zwischen 7 % und 8 % liegen und ist gemäß der
aktuellen DIN EN 942 (Nachfolgenorm der DIN EN 68360)
einzuhalten.
Im Sinne der Nachhaltigkeit und Ressourcenschonung
gemäß DIN EN ISO 14001 sind kleine, fest verwachsene
Punktäste sowie vereinzelt natürliche Farbeinläufe
zulässig, sofern diese die Funktion, Sicherheit und
Gebrauchstauglichkeit der Möbel nicht beeinträchtigen.

Lacke
Es dürfen ausschließlich Lacke auf Wasserbasis
eingesetzt werden.
Aktuelle, prüffähige Prüfberichte und Nachweise zu den
eingesetzten Lacken sind vorzulegen.
Die verwendeten Lacke müssen den Anforderungen der DIN
EN 71-3 (Sicherheit von Spielzeug) entsprechen.
Zusätzlich müssen die Lacke die Anforderungen der DIN
53160-1 und DIN 53160-2 (Speichel- und
Schweißechtheit) erfüllen.
Die PAK-Grenzwerte (Polyzyklische Aromatische
Kohlenwasserstoffe) sind gemäß AfPS GS 2019:01 PAK
einzuhalten.
Verbotene chemische Stoffe dürfen nicht eingesetzt
werden; dies betrifft insbesondere Stoffe gemäß
REACH-Verordnung, RoHS-Richtlinie sowie
Biozid-Verordnung.

Plattenmaterialien
Plattenmaterialien müssen sämtliche aktuellen
Formaldehyd-Grenzwerte der jeweils gültigen Normen
erfüllen, insbesondere DIN EN 717-1, DIN EN 13986 und
DIN EN 312.
HPL-Platten müssen den Anforderungen der DIN EN 438
entsprechen und lebensmitteltauglich sein.
Plattenmaterialien müssen PEFC®- oder
FSC®-zertifiziert sein.
Die zertifizierte Produktgruppe muss mit dem
angebotenen Artikel übereinstimmen. Das bedeutet, dass
z. B. Artikel wie Tische nur dann als PEFC®- oder
FSC®-konform gelten, wenn die Produktgruppe "Tische"
ausdrücklich im jeweiligen PEFC®- bzw.
FSC®-Zertifikat aufgeführt ist. Als Nachweis werde ich
das Produktkettenzertifikat (CoC- Zertifikat) meines
Unternehmens vorlegen.

Gleiter
Für alle angebotenen Möbel müssen Gleiter in
unterschiedlichen Ausführungen verfügbar sein,
insbesondere Kunststoffgleiter (Standard), Filzgleiter
sowie PTFE-Gleiter (Teflon).
Tisch- und Stuhlgleiter müssen auswechselbar
ausgeführt sein und über ein Klicksystem verfügen, das
einen werkzeuglosen Austausch ermöglicht.
Die Gleiter sind form- und kraftschlüssig zu
befestigen, müssen langlebig ausgeführt sein und für
den Einsatz auf unterschiedlichen Bodenbelägen (z. B.
Filz- oder Kunststoffböden) geeignet sein.
Eine Befestigung der Gleiter durch Nageln oder Kleben
ist unzulässig.

*Hinweis*
Technische Vorbemerkungen:

Schranksysteme
Alle Beschläge müssen die geforderte Garantie der
Möbel ebenfalls erfüllen.
Spaltmaße bei Türen dürfen maximal 7 mm betragen; in
Kinderkrippen unter 4 mm.
Es ist ein modulares Schranksystem im Bausteinprinzip
vorzusehen.
Scharniere müssen
einen Öffnungswinkel von 180° aufweisen,
über eine Schnellmontage (z. B. Aufklipstechnik)
verfügen, die eine getrennte Montage von Topf und
Grundscharnier ermöglicht,
sowie eine dreidimensionale Verstellmöglichkeit mit
jeweils ± 2 mm besitzen.
Oberflächen müssen aus Echtholzfurnier oder einer
Dekorbeschichtung bestehen.
Schränke mit Sockelverstellern und Höhenverstellung
von mindestens 20 mm.
Bei verstellbaren Einlegeböden ist eine durchgängige
Rasterbohrung vorzusehen.
Rollen müssen eine Tragkraft von mindestens 100 kg
aufweisen und mit einer Totalfeststellfunktion
ausgestattet sein.
Die Korpusse sind vollständig zu verleimen.
Einlegeböden müssen mit Sicherheits-Metallbodenträgern
ausgestattet sein und gegen versehentliches
Herausziehen sowie Hochdrücken gesichert werden.
Alle Kanten und Ecken sind zu runden; der
Mindestradius beträgt 2 mm.
Korpusse, Fronten und Einlegeböden müssen aus massivem
Stab-Sperrholzplatten (Tischlerplatten) mit einer
Mindeststärke von 19 mm bestehen.
Die Oberflächen sind mit einem hochwertigen
UV-Acrylat-Lack, zweifach lackiert, auszuführen. Der
Lack muss die Anforderungen an die
Schwerentflammbarkeit gemäß DIN EN 13501 sowie die
Vorgaben der REACH-Verordnung erfüllen.
Schubkästen sind auszuführen mit
einwandiger Metallzarge,
Boden und Rückwand aus Dekorplatte, Stärke 19 mm,
geräuschdämmender Soft-Close-Funktion,
optional mit Acrylglas-Fronten

Stühle
Stühle müssen gemäß DIN EN 1729-1 und DIN EN 1729-2
auf einer 10° geneigten Ebene stapelbar sein.
Alle Gleiter müssen vom Endnutzer leicht austauschbar
ausgeführt sein.
Dauerhaltbarkeits-, Standsicherheits- und
Fallprüfungen gemäß den einschlägigen EN-Normen sind
nachzuweisen,
z. B. eine Belastungsprüfung über mindestens 100.000
Zyklen.
Holzverbindungen sind ausschließlich in Schlitz- und
Zapfenbauweise auszuführen.
Alle Stühle müssen den ergonomischen Größenklassen
gemäß DIN EN 1729-1 entsprechen. Sitz- und
Rückenlehnen müssen aus hochwertigen Formteilen aus
Buche bestehen.
Bei abweichenden Materialarten ist ein Nachweis der
Gleichwertigkeit zu erbringen.
Gestelle der Stühle müssen aus Massivholz gefertigt
sein.

Garderoben
Alle Beschläge müssen die geforderte Garantie der
Möbel ebenfalls erfüllen.
Spaltmaße bei Türen dürfen maximal 7 mm betragen; in
Kinderkrippen unter 2 mm.
Scharniere müssen
einen Öffnungswinkel von 180° ermöglichen und
über eine Schnellmontage (z. B. Aufklipstechnik)
verfügen, die eine getrennte Montage von Topf- und
Grundscharnier erlaubt.
Stabile Wandmontage einschließlich aller
erforderlichen sicherheitsrelevanten Nachweise ist
sicherzustellen.
Bei Mützenablagen müssen
verstellbare Dreifachhaken vorgesehen sein,
die Farbe frei wählbar aus dem aktuellen Sortiment des
Herstellers,
die Böden aus pulverbeschichtetem Lochblech bestehen
und
ausreichend Platz für Namens- bzw. Erkennungsschilder
vorhanden sein.
Garderobenbänke müssen
eine Sitzfläche mit Dekor- oder HPL-Beschichtung,
ein Gestell aus Massivholz sowie
pulverbeschichtete Schuhroste aufweisen.
Gleiter an Garderoben müssen leicht auswechselbar und
höhenverstellbar ausgeführt sein.
Bei verstellbaren Einlegeboden muss eine durchgängige
Rasterbohrung vorhanden sein

Zweite Ebenen / Raumgerüste
Alle Beschläge müssen die geforderte Garantie der
Möbel ebenfalls erfüllen.
Die Konstruktion muss so ausgelegt sein, dass eine
System-GS-Zertifizierung möglich ist oder bereits
vorliegt (z. B. TÜV-Zertifikate für Podeste und
Raumgerüste).
GS-Nachweise sind durch eine nach DAkkS akkreditierte
Prüfstelle (z. B. TÜV Thüringen) zu erbringen und
müssen die jeweils relevanten Normen erfüllen.
Es dürfen keine Aufstiegshilfen zum Überklettern
vorhanden sein; normgerechte Geländer und
Absturzsicherungen sind zwingend vorzusehen.
Statische Nachweise für die gesamte Konstruktion sind
vorzulegen.
Pfosten, Rahmen und Unterzüge müssen aus Massivholz
bestehen, mit einem Abrundungsradius von 5 mm, sowie
zweifach mit Wasserlack versiegelt sein.
Brüstungen und Füllungen sind mit einer Stärke von 18
mm oder 19 mm auszuführen; die Kanten sind 5 mm
abgerundet und ebenfalls zweifach mit Wasserlack
versiegelt.
Podeste müssen aus Furnier-Sperrholzplatten mit einer
Mindeststärke von 22 mm (bzw. 22-28 mm) bestehen; die
Oberfläche ist aus Linoleum oder Teppich auszuführen.
Lackoberflächen und Beizen sind mit einem hochwertigen
UV-Acryllack auf Wasserbasis, zweifach lackiert,
auszuführen und müssen der Brandschutzklasse 1 (schwer
entflammbar) entsprechen.
Plexiglas ist in den Stärken 6 mm, 5 mm und 3 mm
vorzusehen.
Die Montage hat fachgerecht und normkonform durch
eigene, qualifizierte Montageteams zu erfolgen.

Podeste
Die Materialausführung aus Massivholz oder
Birkensperrholz.
Der Podestboden kann wahlweise mit Teppichbelag,
Linoleum oder Spiegel ausgeführt werden.
Bei Verwendung von Spiegeln ist ausschließlich
Sicherheitsglas (Sicherheitsspiegel) zulässig.
Praktische Tragegriffe sind seitlich integriert
vorzusehen.
Teppichbelag und Farbgebung sind frei wählbar.
Podeste müssen untereinander kombinierbar ausgeführt
sein.
5 mm Sicherheitsrundungen an allen Kanten

*Hinweis*
Technische Vorbemerkungen:

Küchen (Erwachsenenküchen)
Alle Beschläge müssen die geforderte Garantie der
Möbel ebenfalls erfüllen.
Spaltmaße bei Türen dürfen maximal 7 mm betragen; in
Kinderkrippen unter 4 mm.
Scharniere müssen
einen Öffnungswinkel von 180° ermöglichen und
über eine Schnellmontage (z. B. Aufklipstechnik)
verfügen, die eine getrennte Montage von Topf- und
Grundscharnier erlaubt.
Oberflächen müssen aus Echtholzfurnier oder einer
Dekorbeschichtung bestehen.
Höhenversteller sowie Gleiter müssen vorgesehen sein.
Arbeitsplatten sind ausschließlich in HPL-Qualität
gemäß DIN EN 438 auszuführen.
Spaltmaße der Auszugspodeste sind normgerecht
einzuhalten.
Korpusse müssen aus 19 mm starker Spanplatte, gedübelt
und verleimt, gefertigt sein.
Rückwände sind aus 8 mm Material auszuführen und
verschraubt zu montieren.
Fronten müssen aus 19 mm starker Spanplatte bestehen
und sind in verschiedenen Dekoren anzubieten.
Arbeitsplatten sind aus einer 38 mm starken
3-Schicht-Platte mit Dekoroberfläche sowie Dickkante
oder Postformingkante auszuführen.
Kanten der Arbeitsplatten müssen mit einer
wasserbeständigen Verleimung angebracht werden.
Podeste sind mit einer Anti-Rutsch-Beschichtung
auszuführen; die Trittfläche muss aus 28 mm starkem
Sperrholz bestehen.

Tische
Modular konfigurierbares Tischsystem für den Einsatz
in Kindergärten und Schulen (ausschließlich
Innenbereich).
Werkzeugloser Aufbau sowie höhenverstellbare
Ausführung. Einfache Höhenverstellung über eine
Rastermechanik.
Zargenloses Design zur Gewährleistung optimaler
Beinfreiheit; die Tische sind rollstuhlunterfahrbar.
Vielfältige Formen und Größen, die frei untereinander
kombinierbar sind.
Tischecken wahlweise mit Radius R10 oder
Sicherheitsradius R50, insbesondere geeignet für den
Krippen- und Kleinkindbereich.
Normgerechte Ausführung zur Sicherstellung einer
optimalen Sitzergonomie in Verbindung mit Stühlen
gemäß DIN EN 1729-1.
Optional schallreduzierende Oberflächen, z. B.
Linoleumaufbauten mit zusätzlicher Geräuschreduktion,
TÜV geprüft und akustisch wirksam.
Für mobile Tischvarianten sind großdimensionierte
Total Feststellrollen vorzusehen, die einen sicheren
Stand gewährleisten und das Überfahren von
Türschwellen erleichtern.
Tischbeläge wahlweise:
HPL-Belag mit einer Stärke von 1,2 mm,
Linoleum mit einer Stärke von 2,5 mm, warm und weich,
antistatisch sowie feuchtigkeitsabweisend.
Total Feststellrollen mit Ø 100 mm, einer Tragkraft
von mindestens 100 kg je Rolle, zertifiziert nach DIN
EN 12528.
Gleiter wahlweise als Kunststoffgleiter (robust) oder
Filzgleiter (für empfindliche Böden), jeweils mit
Höhenausgleich von 20 mm.
Tischbeine aus Metall: Rundrohr Ø = 60 mm, Wandstärke
= 2 mm, pulverbeschichtet in RAL 9006 (Weißaluminium).
Tischbeine aus Massivholz: Ø = 60 mm, zweifach
lackiert mit lösemittelfreiem UV Acrylat Lack, schwer
entflammbar gemäß DIN EN 13501.

Kinderspielmöbel
Einhaltung von EN 71-1 - Mechanische + physikalische
Eigenschaften: Sicherheit gegen Verletzungsrisiken
(Schneiden, Quetschen, Abbrechen von Teilen).
Einhaltung der EN 71-2 - Entflammbarkeit
Es dürfen ausschließlich Materialien eingesetzt
werden, die den Anforderungen an die eingeschränkte
Entflammbarkeit entsprechen.
Einhaltung von EN 71-1 - Mechanische + physikalische
Eigenschaften: Sicherheit gegen Verletzungsrisiken
(Schneiden, Quetschen, Abbrechen von Teilen).
Einhaltung der EN 71 Beschichtungen und Lacke müssen
die Grenzwerte für Schwermetalle, Weichmacher und
toxische Stoffe einhalten.
Diese Anforderung gilt für Spielzeug sowie
spielzeugnahe Möbel- und Bauteile.
Lacke gemäß EN 71Farben und Lacke müssen so beschaffen
sein, dass bei Hautkontakt, Berührung oder möglichem
Ablecken keine gesundheitlich relevanten Mengen
toxischer Stoffe freigesetzt werden.
EN 71-3 konforme Lacke erfüllen die hierfür geltenden
chemischen Grenzwerte.
Die eingesetzten Beschichtungen müssen den REACH
Vorgaben entsprechen; insbesondere sind Lösemittel,-
Formaldehyd- und Schwermetallgehalte zu prüfen und
einzuhalten.
Abnehmbare Teile müssen so dimensioniert sein, dass
sie nicht verschluckt werden können, orientiert an den
Anforderungen der EN 71-1.
An Türen, Klappen und Öffnungen dürfen keine Scher-
oder Quetschstellen entstehen.
Öffnungen dürfen insbesondere keine 7 mm Spalten
zulassen, gemäß den sicherheitsrelevanten
Anforderungen der EN 71 Normen (z. B.
spielzeugbezogene Anforderungen).
Alle Kanten und Ecken müssen abgerundet ausgeführt
sein; der Mindestradius beträgt
= 3 mm gemäß den Anforderungen der EN 71.

Materialkästen
Materialkästen müssen aus Massivholz in Buche, Birke
oder grau gebeizter Birke gefertigt sein. Bei
abweichenden Materialarten ist ein Nachweis der
Gleichwertigkeit zu erbringen.
Eckverbindungen sind in Fingerzinkenbauweise
auszuführen und vollständig zu verleimen.
Die Vorderstücke müssen wahlweise mit
Acrylglas-Einsatz ausgeführt werden können.
Namens- und Erkennungsschilder müssen jederzeit
flexibel anbringbar sein.
Materialkästen müssen optional mit einem Schonboden an
der Kastenunterseite bestellbar sein.
Grifflöcher sind beidseitig vorzusehen, um ein
ergonomisches und sicheres Tragen zu ermöglichen.
Ein verrutschsicheres Aufeinanderstapeln muss durch
gefräste Stapelleisten dauerhaft gewährleistet sein.

*Hinweis*
2. Bemusterungstermin:

Vor Auftragsvergabe wird ein Bemusterungstermin an der
Baustelle oder in bestehenden Kindergarten
stattfinden, bei dem Bieter dazu eingeladen werden.
Die Kosten für die Bemusterung der Möbelstücke werden
nicht erstattet und sind in die Einheitspreise
einzukalkulieren.

Es ist ein Termin beim Bauherrn im Vorfeld zur
Bemusterung der wesentlichen Möbelstücke wahrzunehmen.
Das Material wird vom AN mitgebracht und die engere
Wahl ist ggf. dem Bauherrn zur weiteren Diskussion für
ca. 2 Wochen zur Verfügung zu stellen.
Bemusterungstermin inkl. An- und Abfahrt,
Personalkosten, Spesen, Muster, An-und ggf.
zeitversetzter Abtransport der
Musterstücke usw. Zu bemustern sind u.a.:

#### 1.01 Baustelleneinrichtung

##### 1.01.01 Baustelleneinrichtung

**1.01.01.010 Baustelleneinrichtung**
Baustelle für sämtliche, in der Leistungsbeschreibung
aufgeführten Leistungen einrichten, vorhalten und
räumen.
Herrichten der erforderlichen Lager- und
Arbeitsplätze, des Auftragnehmers für Aufenthalt und
Lagerung von Kleinmaterial und Werkzeugen, zur Nutzung
durch den AN, aufstellen, entsprechend den
bauaufsichtlichen Anforderungen an die Einrichtung
nach Paragraph 45 und 46 Arbeitsstättenverordnung und
der Arbeitsstättenrichtlinie ASR 45/1-6 sowie die
Forderungen der Berufsgenossenschaft, der LAGetSi
sowie sonst mitwirkender Behörden und Ämter.
Einschließlich Standplatz herrichten und Ver- und
Entsorgungsanschlüsse.
Beim Räumen der Baustelleneinrichtung sind benutzte
Flächen und Wege entsprechend dem ursprünglichen
Zustand unter Wahrung der landschaftspflegerischen
Belange ordnungsgemäß herzurichten und
Verunreinigungen zu beseitigen.
Für die Container des Auftragnehmers ist ein
Zwischenzähler für den Stromverbrauch zu installieren.
Die Kosten für diesen Stromverbrauch gehen zu Lasten
des AN.
Räume können durch den AG nicht zur Verfügung gestellt
werden.
Ein Sanitärcontainer zur allgemeinen Nutzung wird auf
Kosten des AG durch den Baumeister aufgestellt und
vorgehalten.
Menge: 1,000 psch

**1.01.01.020 Montage- und Werkstattplanung**
Montage- und Werkstattzeichnungen
(M+W-Zeichnungen)

Der AN hat seine Montage- und Werkstattzeichnungen
spätestens 3 Wochen nach Auftragserteilung in 3-facher
Ausfertigung zur Prüfung durch die AG-Seite abzugeben.

Die AG-Seite wird die vorgelegten Zeichnungen binnen
einer Frist von 10 Werktagen prüfen und unter
Eintragung von eventuell notwendigen Korrekturen
freigeben.
Je einen korrigierten Plansatz erhält der AN zurück.
Innerhalb von 6 Werktagen hat der AN
eigenverantwortlich die Prüfkorrekturen der AG-Seite
in seine M+W-Planung zu übernehmen und 1 Schwarzpause
dem AG zur Verfügung zu stellen.

Die Zeichnungsfreigabe durch die AG-Seite entbindet
den AN nicht von seiner vollen und ausschließlichen
Verantwortung und Haftung für die Richtigkeit und
vertragsgerechte Ausführung seiner Leistung in allen
Einzelheiten.
Im Streitfall bzw. bei Mängeleintritt können aus
dieser Zeichnungsfreigabe und unter Berufung auf
Planvorgaben bzw. Regeldetails keine Rechte für den AN
gegen die AG-Seite abgeleitet werden.
Es sind mind. alle Ansichten und alle relevanten
Schnit darzustellen, für alle im Leistungsverzeichnis
enthaltenen Möbel

Die durch verspätete Zeichnungsvorlage seitens des AN
bedingt sind, rechtfertigen keine Terminverschiebung.
Es ist Pflicht des AN die M+W-Planung so rechtzeitig
zur Prüfung und Freigabe vorzulegen, dass daraus keine
Terminverzögerungen im Bauablauf eintreten.
Menge: 1,000 psch

**1.01.01.030 Bestandsdokumentation**
Pauschalpreis für alle Leistungen
im Rahmen der Bestandsdokumentation:

- Inhaltsverzeichnis
- Fachunternehmerbescheinigung
- Fachbauleitererklärung
- Nachunternehmerliste mit Telefonnr. und
Ansprechpartner
- Grundlagen und Beschreibung der Fassaden
- Bedienung und Betrieb mit Pflege- und
Wartungsanweisungen sowie Einweisungsprotokollen
- Wartungsangeboten
- Abnahmeprotokolle, Zulassungsbescheide,
Bescheinigungen und Nachweise, wie
Konformitätsbescheinigungen, Einzelzulassungen,
gutachterliche Stellungnahmen, Nachweise
durchbruchhemmende Systeme, statische Nachweise,
schalltechn. Nachweise, horiz. u. vertikal.
- Bestätigung der gesundheitl. Unbedenklichkeit aller
eingeb. Materialien
- Sicherheitsdatenblätter
- Hersteller/ Produktunterlagenmit Auflistung der
eingebauten Materialien und Anschriften der
Hersteller, mit Datenblättern, Prospekten,
Beschreibung der Materialbearbeitung und Angaben über
die Nachlieferung des verwendeten Materials,
Beschlagslisten für Türen, etc., Ersatzteillisten.
- Werk- u. Montagepläne Papier und Datenträger
(.dwg/pdf)

Alle Unterlagen 2-fach in Papier und 1 mal Digital als
pdf
Menge: 1,000 psch

#### 1.02 Erdgeschoss

##### 1.02.01 Windfang

**1.02.01.010 Info-Element**
Echtholz Birke, hell furniert;
4 Schrägfächer mit Acrylglas;
Ansatztisch halbrund; 2 abschließbare Fächer, 1 Briefschlitz;
Aufsatz für Infoelement
2 Regalfächer im unteren Bereich;
ca. B 60 x H 160 x T 20 cm
Tischhöhe ca. 106 x T 48 cm
inkl Whiteboard für Info-Element
Rahmen Birke massiv;
ca. B 80 x H 160 cm
Menge: 1,000 St

##### 1.02.02 Garderobe

**1.02.02.010 Stiefelwagen**
Stiefelwagen für 18 Stiefelpaare; Echtholz Birke,
hell furniert, mit Duropal-Oberfläche, beige;
Stahlrohr,
pulverbeschichtet (RAL 9006);
ca. B 108 x H 74 x T 40 cm
Menge: 2,000 St

##### 1.02.03 Lager EG

**1.02.03.010 Grundregal**
2 Rahmenteile aus Kiefernholz,
natur; 5 Fachböden aus Echtholz mit weißer Dekorbeschichtung, Querstrebe aus Metall;
inkl. Montageanleitung,
Montagematerial und Wandbefestigung;
ca. B 104 x H 200 x T 60 cm
Menge: 2,000 St

**1.02.03.020 Anbauregal**
1 Rahmenteil aus Kiefernholz,
natur; 5 Fachböden aus Echtholz mit weißer Dekorbeschichtung, Querstrebe aus Metall;
inkl. Montageanleitung,
Montagematerial und Wandbefestigung;
ca. B 102 x H 200 x T 60 cm
Menge: 4,000 St

**1.02.03.030 Rollkasten**
für Regaltiefe 60 cm
Echtholz mit weißer Dekorbeschichtung;
Außenmaß (inkl. Rollen):
ca. B 50 x H 50 x T 60 cm,
Innenmaß:
ca. B 40 x H 40 x T 55 cm
Menge: 4,000 St

**1.02.03.040 Grundregal**
2 Rahmenteile aus Kiefernholz,
natur; 2 Fachböden aus Echtholz mit weißer Dekorbeschichtung, Querstrebe aus Metall;
Schrankkorpus mit 48 Führungsschienen; inkl. Montageanleitung, Montagematerial und
Wandbefestigung;
Lieferung erfolgt zerlegt;
ca. B 77 x H 200 x T 44 cm
Menge: 2,000 St

**1.02.03.050 Grundregal**
2 Rahmenteile aus Kiefernholz,
natur; 3 Fachböden aus Echtholz mit weißer Dekorbeschichtung, Querstrebe aus Metall;
Schrankkorpus mit 32 Führungsschienen; inkl. Montageanleitung, Montagematerial und
Wandbefestigung;
Lieferung erfolgt zerlegt;
ca. B 80 x H 200 x T 44 cm
Menge: 2,000 St

**1.02.03.060 Anbauregal**
1 Rahmenteil aus Kiefernholz,
natur; 5 Fachböden aus Echtholz mit weißer Dekorbeschichtung, Querstrebe aus Metall;
inkl. Montageanleitung,
Montagematerial und Wandbefestigung;
Lieferung erfolgt zerlegt;
ca. B 73 x H 200 x T 44 cm
Menge: 6,000 St

**1.02.03.070 Rollkasten**
für Regaltiefe 44 cm
Echtholz mit weißer Dekorbeschichtung;
Außenmaß (inkl. Rollen):
ca. B 65 x H 50 x T 45 cm,
Innenmaß:
ca. B 60 x H 40 x T 40 cm
Menge: 4,000 St

**1.02.03.080 Materialbox, transparent**
Polypropylen; Höhe ca. 15 cm;
Außenmaße: ca. B 31 x T 43 cm;
Innenmaße: ca. B 29 x T 40 cm
Menge: 20,000 St

**1.02.03.090 Materialbox, transparent**
Polypropylen; Höhe ca. 8 cm;
Außenmaße: ca. B 31 x T 43 cm,
Innenmaße: ca. B 29 x T 40 cm
Menge: 40,000 St

##### 1.02.04 Krippe 1

**1.02.04.010 Tisch, Rechteck;**
Echtholz, 24 mm stark; zargenlos;
Fußgleiter eingeschraubt;
Höhenausgleich bis 20 mm;
GS-zertifiziert DIN EN 1729-1/02.16,
DIN EN 1729-2/07.23;
ca. B 120,0 x T 80,0 cm
Tischplattendekor 0001-HPL Ahorn
Fußgleiter GLFI-Filzgleiter
Tischunterbau TB22-Holz Rollenmix
Höhe HO40-Höhe 40 cm
Ausführung ER01-Eckradius Standard
Menge: 2,000 St

**1.02.04.020 Tisch, Quadrat**
Echtholz, 24 mm stark; zargenlos;
Fußgleiter eingeschraubt;
Höhenausgleich bis 20 mm;
GS-zertifiziert DIN EN 1729-1/02.16,
DIN EN 1729-2/07.23;
ca. B 80,0 x T 80,0 cm
Tischplattendekor 0001-HPL Ahorn
Fußgleiter GLFI-Filzgleiter
Tischunterbau TB22-Holz Rollenmix
Höhe HO40-Höhe 40 cm
Ausführung ER01-Eckradius Standard
Menge: 1,000 St

**1.02.04.030 Stapelstuhl**
Sitzfläche und Rückenlehne
Buchensperrholz, ergonomisch
geformt, ohne sichtbare Verschraubungen; Gestell Buche
massiv; Fußgleiter mit Doppeldübelbefestigung;
ca. SH 21 x ST 22 x SB 25 cm
Farbe NATU-Natur lackiert
Fußgleiter GLFI-Filzgleiter
Pr STD-Pr St
Menge: 2,000 St

**1.02.04.040 Armlehnenstuhl**
Sitzfläche und Rückenlehne
Buchensperrholz, ergonomisch
geformt, ohne sichtbare Verschraubungen; Gestell Buche
massiv; Fußgleiter mit Doppeldübelbefestigung;
ca. SH 21 x ST 22 x SB 31 cm
Farbe NATU-Natur lackiert
Fußgleiter GLFI-Filzgleiter
Pr STD-Pr St
Menge: 12,000 St

**1.02.04.050 Sicherheitsbügel**
für Armlehnenstuhl ohne Seitenblenden; Material: Buchensperrholz, Metall; Mittelsteg
gepolstert mit Schaumstoff und
Cordura; für SH ca. 21 cm
mit 2 Stützfüßen, Buche massiv
Menge: 3,000 St

**1.02.04.060 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K106-KuLe Mangoorange
Menge: 3,000 St

**1.02.04.070 Grundregal**
Echtholz, hell furniert;
1 Fach mit Acrylglasfüllung;
Unterboden mit 2 Sockelblenden
ca. B 45 x H 50 x T 35 cm
Acrylglasfarbe BLAU-Blau
Menge: 1,000 St

**1.02.04.080 Bau- und Spielteppich 2 x 3 m**
curryrot; hochwertige
Schlingenware; 100 % Polypropylen; Rückseite textiles
Gewebe; voll umkettelt;
antistatisch; stuhlrollenfest;
lichtecht; cfl-s1 zertifiziert; zertifiziert mit
Umweltzeichen Blauer Engel
Menge: 1,000 St

**1.02.04.090 Sockel SOTF-Totalfeststell-Rollen**
Rückwand HA01-Birke
Materialausführung HA01_Holzart Birke
Schrank mit Spiegel-Rückwand,
offen Offener Stauraum für Materialien;
Spiegel-Rückwand zur Selbstwahrnehmung
der Kinder;
Materialausführung:
Tischlerplatte (beschichtet);
Technische Daten:
Maße: B 100 x H 50 x T 42 cm
Menge: 1,000 St

**1.02.04.100 Liegematte Viertelkreis**
mit 2 Rückenpolstern; Schaumstoffkern RG 25/40; Bezug Webstoff, mit Reißverschluss, abnehmbar und bei 30øC waschbar;
Unterseite mit Anti-Rutsch-
Boden; Schenkellänge:
ca. L 150 x H 20 cm
Grundkörper / Weißpolster NQUA-Normal-Qualität
Stoffbezeichnung CW12-Canvas Bione Flamingorot
Menge: 1,000 St

**1.02.04.110 Regalschrank**
offen; aus hochwertiger furnierter
Stabsperrholzplatte; mit eingenuteter
10 mm starker Sichtrückwand;
GS-zertifiziert nach DIN EN 16121:2024_04;
ca. B 100,0 x H 50,0 x T 42,0 cm
Sockel SOTF-Totalfeststell-Rollen
Rückwand HA01-Birke
Materialausführung HA01_Holzart Birke
Einlegeboden E2WA-2 waagrechte EBOs
Menge: 1,000 St

**1.02.04.120 Regalschrank**
offen; aus hochwertiger furnierter
Stabsperrholzplatte; mit eingenuteter
10 mm starker Sichtrückwand;
GS-zertifiziert nach DIN EN 16121:2024_04;
ca. B 50,0 x H 50,0 x T 42,0 cm
Sockel SOTF-Totalfeststell-Rollen
Rückwand HA01-Birke
Materialausführung HA01_Holzart Birke
Einlegeboden E1WA-1 waagrechter EinlegBod.
Menge: 1,000 St

**1.02.04.130 Stoffbox groß**
Outdoorstoff aus 100 % Polyester, Kunststoffeinlagen in
Boden und Seitenwänden; flach
zusammenlegbar; 2 Grifflaschen; Farbe: blau;
ca. B 29,0 x H 15,0 x T 33,0 cm
Menge: 3,000 St

**1.02.04.140 Bau- und Spielteppich 2 x 2 m**
curryrot; hochwertige
Schlingenware; 100 % Polypropylen; Rückseite textiles
Gewebe; voll umkettelt;
antistatisch; stuhlrollenfest;
lichtecht; cfl-s1 zertifiziert; zertifiziert mit
Umweltzeichen Blauer Engel
Menge: 1,000 St

**1.02.04.150 Küchenzeile, Kinderküche**
Niedrige Spielküchenzeile für Kinder ab
2 Jahren; Backofen mit drehbaren
Knöpfen und Acrylglas-Tür; Kochplatte
mit Farbwechsel-Kochfeld; Edelstahl-
Spülbecken; drehbarer Wasserhahn;
herausziehbare Spülmaschine; drei
Materialkästen für Zubehör; fördert
Rollenspiele zu Koch- und
Haushaltsthemen; unterstützt soziales
Lernen und Sprachentwicklung im
Gruppenalltag
Materialausführung:
Echtholz furniert (Birkenfurnier);
Technische Daten: Gewicht ca. 38 kg;
Maße: ca. B 107 x H 56 x T 37 cm
Menge: 1,000 St

**1.02.04.160 Rechtecktisch**
Tischplatte mit Duropal-Belag
Dekor; Tischbeine Buche
massiv; Kunststoffgleiter;
ca. B 65 x H 52 x T 55 cm
Menge: 1,000 St

**1.02.04.170 Schrankarbeitsplatz**
mit Klappe inklusive Schloss auf Sitzhöhe; aus hochwert
iger furnierter
Stabsperrholzplatte; Klappfach mit Ordnerhöhe und Ablag
efächern;
mit eingenuteter 10 mm starker Sichtrückwand;
GS-zertifiziert nach DIN EN 16121:2024_04;
ca. B 100,0 x H 150,0 x T 42,0 cm
Sockel SOST-Sockel mit Höhenverstell.
Schloss DSS1-Drehst.Schl. Rosette 1
Rückwand HA01-Birke
Materialausführung HA01_Holzart Birke
Griffart B306-G-Mbügel mattvn. 96mm
Fingerschutzprofil OHNE_Ohne Fingerschutzprofil
Einlegeboden E2WA-2 waagrechte EBOs
Menge: 1,000 St

##### 1.02.05 Krippe 1 Schlafen

**1.02.05.010 Schrank**
mit Doppeltüren; Öffnungswinkel 180 Grad;
aus Dekorspanplatte; mit eingenuteter 10 mm
starker Sichtrückwand; GS-zertifiziert nach
DIN EN 16121:2024_04;
ca. B 100,0 x H 175,0 x T 42,0 cm
Sockel SOST-Sockel mit Höhenverstell.
Schloss DSS1-Drehst.Schl. Rosette 1
Rückwand 0001-Ahorn
Korpus Farbe Dekor 0001-Ahorn
Griffart B306-G-Mbügel mattvn. 96mm
Front Farbe Dekor 0001-HPL Ahorn
Fingerschutzprofil OHNE_Ohne Fingerschutzprofil
Einlegeboden E3WA-3 waagrechte EBOs
Menge: 1,000 St

##### 1.02.06 Krippe 1 Sanitär/ Wickeln

**1.02.06.010 Wickelanlage linksanschlagend**
*** Leitbeschreibung
_
Menge: 1,000 St
*Unterbeschreibung 01 Aufstiegshilfen-Schrank*
für Wickelanlage;
Holzwerkstoffplatte, Stärke
19 mm; Melaminharzbeschichtung
nach DIN EN 14322; ABS-Umlei-
mer, 2 mm; herausziehbare Aufstiegshilfe mit 2 Handläufen
und Kindersicherung; 1 Tür,
Türanschlag links;
ca. B 50 x H 86 x T 74 cm
Front Farbe Dekor 0001-HPL Ahorn
Griffart B306-G-Mbügel mattvn. 96mm
Korpus Farbe Dekor 0001-Ahorn
*Unterbeschreibung 02 Unterschrank Wickelanlage*
Holzwerkstoffplatte, Stärke
19 mm; Melaminharzbeschichtung
nach DIN EN 14322; ABS-Umlei-
mer, 2 mm; 10 Schubkästen
(Kasten-Innenmaß: ca. B 28 x
H 10 x T 53 cm) auf Me-
tall-Rollschubführungen mit
Soft-Close-Dämpfung;
ca. B 70 x H 86 x T 70 cm
Front Farbe Dekor 0001-HPL Ahorn
Griffart B306-G-Mbügel mattvn. 96mm
Korpus Farbe Dekor 0001-Ahorn
*Unterbeschreibung 03 Unterschrank Wickelanlage*
Holzwerkstoffplatte, Stärke
19 mm; Melaminharzbeschichtung
nach DIN EN 14322; ABS-Umlei-
mer, 2 mm; oben 2 Drehtüren
mit Griffen, unten 4 Schubkästen (Kasten-Innenmaß:
ca. B 30 x H 10 x T 50 cm)
auf Metall-Rollschubführungen
mit Soft-Close-Dämpfung;
ca. B 80 x H 90 x T 70 cm
Front Farbe Dekor 0001-HPL Ahorn
Griffart B306-G-Mbügel mattvn. 96mm
Korpus Farbe Dekor 0001-Ahorn
Schloss DSS1-Drehst.Schl. Rosette 1
*Unterbeschreibung 04 Duschwanne*
mit speziellem Anti-Rutsch-
Boden; hochwertiger, titanveredelter Stahl/Emaille;
Ablauf-? ca. 52 mm,
Überlauf-? ca. 52 mm,
ca. L 80 x B 80 x T 28 cm
*Unterbeschreibung 05 Abschlussseite Wickelanlage*
Holzwerkstoffplatte, Stärke
19 mm; Melaminharzbeschichtung
nach DIN EN 14322; ABS-Umlei-
mer, 2 mm; als Absturzsicherung bei freistehenden Wickelanlagen;
ca. H 115 x T 91 cm
Korpus Farbe Dekor 0001-Ahorn
*Unterbeschreibung 06 Sockelblende Wickelanlage*
Holzwerkstoffplatte, melaminharzbeschichtet, grau; durchgehend; inkl. Gummidichtlippe;
Höhe ca. 7 cm;
Preis je angefangene 10 cm
Längenabmessung 150-Länge in cm
*Unterbeschreibung 07 Arbeitsplatte Wickelanlage*
Trägerplatte 40 mm; Oberfläche widerstandsfähiger HPL-B
elag, 0,7 mm;
wasserfest; resistent gegen Säuren und Laugen;
Tiefe ca. 90 cm;
Dekor 0001-HPL Ahorn
Ausführung OHNE
Längenabmessung 200-Länge in cm

**1.02.06.020 Hochschrank Wickelanlage**
*** Leitbeschreibung
inkl. Sockelblende; Holzwerkstoffplatte, Dekor Birke,
Stärke 19 mm; Melaminharzbeschichtung nach DIN EN 14322;
ABS-Umleimer, 2 mm; 1 Mittelwand; 16 Einlegeböden, Stärke
19 mm; inkl. Befestigungsmaterial;
ca. B 70 x H 182 x T 40 cm
Menge: 1,000 St
*Unterbeschreibung 01 Hochschrank Wickelanlage*
Holzwerkstoffplatte, Stärke
19 mm; Melaminharzbeschichtung
nach DIN EN 14322; ABS-Umlei-
mer, 2 mm; 1 Mittelwand;
16 Einlegeböden, Stärke 19 mm;
inkl. Befestigungsmaterial;
ca. B 70 x H 180 x T 40 cm
Korpus Farbe Dekor 0001-Ahorn
*Unterbeschreibung 02 Sockelblende Wickelanlage*
Holzwerkstoffplatte, melaminharzbeschichtet, grau; durchgehend; inkl. Gummidichtlippe;
Höhe ca. 7 cm;
Preis je angefangene 10 cm
Längenabmessung 40-Länge in cm
*Unterbeschreibung 03 Sockelblende Wickelanlage*
Holzwerkstoffplatte, melaminharzbeschichtet, grau; durchgehend; inkl. Gummidichtlippe;
Höhe ca. 7 cm;
Preis je angefangene 10 cm
Längenabmessung 70-Länge in cm
*Unterbeschreibung 04 Sockelverbindung Ecke 90ø*
Kunststoff;
ca. B 27 x T 3 cm

**1.02.06.030 Materialbox, transparent**
Kunststoff; Höhe ca. 15 cm,
Außenmaße: ca. B 31 x T 37 cm,
Innenmaße: ca. B 28 x T 34 cm
Menge: 18,000 St

**1.02.06.040 Windeleimer**
mit Einhandbedienungssystem
und Kindersicherung; Fassungsvermögen 50 Windeln;
60 Liter; Kunststoff;
ca. B 28 x H 72 x T 40 cm
Menge: 1,000 St

**1.02.06.050 Wickelauflage, 1 Keil**
Bezug Kunstleder, strapazierfähig, abwaschbar; Aufkeilung
am Kopfende; Schaumstoffkern
(Boden RG 28/65, Aufkantung
RG 20/25);
ca. B 104 x H 15 x T 87 cm
Kunstleder K053-KuLe Apfelgrün
Menge: 1,000 St

##### 1.02.07 Krippe 2 Schlafen

**1.02.07.010 Weichschaumbett eckig**
mit Einstecktasche; fester
Schaumstoffkern (RG 28/70),
Bezug Kunstleder, mit Reißverschluss, abziehbar, abwaschbar, Öko-Tex zertifiziert;
Unterseite Antirutschprofil;
Stärke ca. 8 cm, Gewicht ca.
10 kg;
ca. L 128 x H 25 x T 72 cm
Grundkörper / Weißpolster NQUA-Normal-Qualität
Kunstleder K054-KuLe Minzgrün
Menge: 6,000 St

**1.02.07.020 Weichschaumbett klein**
mit Einstecktasche, klettbar;
fester Polyschaumstoffkern
(längs RG 28/70, quer RG 24/
40); Bezug Kunstleder, mit
Reißverschluss, abnehmbar,
abwaschbar, schwer entflammbar, Öko-Tex zertifiziert;
Unterseite Antirutschprofil;
ca. L 110 x H 20 x T 60 cm,
Stärke ca. 10 cm
Kunstleder K054-KuLe Minzgrün
Menge: 6,000 St

**1.02.07.030 Matratze**
mit festem Schaumstoffkern
RG 24/40; Bezug Polyester/Mi-
crofaser, abnehmbar, Reißverschluss, versteppt, waschbar
bei 60øC;
ca. L 99 x H 6 x T 49 cm
Menge: 6,000 St

**1.02.07.040 Matratze**
mit festem Schaumstoffkern
RG 24/40; Bezug Polyester/Mi-
crofaser, abnehmbar, Reißverschluss, versteppt, waschbar
bei 30øC;
ca. L 112 x H 8 x T 56 cm
Menge: 6,000 St

**1.02.07.050 Spannbetttuch beschichtet**
weiche Oberseite aus 100 %
Baumwolle; Nässesperre aus
atmungsaktivem PU-Membran;
waschbar bei 95øC und
trocknergeeignet; weiß;
ca. L 120 x B 60 cm
Menge: 12,000 St

**1.02.07.060 Schrank**
mit Doppeltüren; Öffnungswinkel 180 Grad;
aus Dekorspanplatte; mit eingenuteter 10 mm
starker Sichtrückwand; GS-zertifiziert nach
DIN EN 16121:2024_04;
ca. B 100,0 x H 175,0 x T 42,0 cm
Sockel SOST-Sockel mit Höhenverstell.
Schloss DSS1-Drehst.Schl. Rosette 1
Rückwand 0001-Ahorn
Korpus Farbe Dekor 0001-Ahorn
Griffart B306-G-Mbügel mattvn. 96mm
Front Farbe Dekor 0001-HPL Ahorn
Fingerschutzprofil OHNE_Ohne Fingerschutzprofil
Einlegeboden E3WA-3 waagrechte EBOs
Menge: 1,000 St

##### 1.02.08 Krippe 2 Sanitär/ Wickeln

**1.02.08.010 Wickelanlage linksanschlagend**
*** Leitbeschreibung
_
Menge: 1,000 St
*Unterbeschreibung 01 Aufstiegshilfen-Schrank*
für Wickelanlage;
Holzwerkstoffplatte, Stärke
19 mm; Melaminharzbeschichtung
nach DIN EN 14322; ABS-Umlei-
mer, 2 mm; herausziehbare Aufstiegshilfe mit 2 Handläufen
und Kindersicherung; 1 Tür,
Türanschlag links;
ca. B 50 x H 86 x T 74 cm
Front Farbe Dekor 0001-HPL Ahorn
Griffart B306-G-Mbügel mattvn. 96mm
Korpus Farbe Dekor 0001-Ahorn
*Unterbeschreibung 02 Unterschrank Wickelanlage*
Holzwerkstoffplatte, Stärke
19 mm; Melaminharzbeschichtung
nach DIN EN 14322; ABS-Umlei-
mer, 2 mm; 10 Schubkästen
(Kasten-Innenmaß: ca. B 28 x
H 10 x T 53 cm) auf Me-
tall-Rollschubführungen mit
Soft-Close-Dämpfung;
ca. B 70 x H 86 x T 70 cm
Front Farbe Dekor 0001-HPL Ahorn
Griffart B306-G-Mbügel mattvn. 96mm
Korpus Farbe Dekor 0001-Ahorn
*Unterbeschreibung 03 Unterschrank Wickelanlage*
Holzwerkstoffplatte, Stärke
19 mm; Melaminharzbeschichtung
nach DIN EN 14322; ABS-Umlei-
mer, 2 mm; oben 2 Drehtüren
mit Griffen, unten 4 Schubkästen (Kasten-Innenmaß:
ca. B 30 x H 10 x T 50 cm)
auf Metall-Rollschubführungen
mit Soft-Close-Dämpfung;
ca. B 80 x H 90 x T 70 cm
Front Farbe Dekor 0001-HPL Ahorn
Griffart B306-G-Mbügel mattvn. 96mm
Korpus Farbe Dekor 0001-Ahorn
Schloss DSS1-Drehst.Schl. Rosette 1
*Unterbeschreibung 04 Duschwanne*
mit speziellem Anti-Rutsch-
Boden; hochwertiger, titanveredelter Stahl/Emaille;
Ablauf-? ca. 52 mm,
Überlauf-? ca. 52 mm,
ca. L 80 x B 80 x T 28 cm
*Unterbeschreibung 05 Abschlussseite Wickelanlage*
Holzwerkstoffplatte, Stärke
19 mm; Melaminharzbeschichtung
nach DIN EN 14322; ABS-Umlei-
mer, 2 mm; als Absturzsicherung bei freistehenden Wickelanlagen;
ca. H 115 x T 91 cm
Korpus Farbe Dekor 0001-Ahorn
*Unterbeschreibung 06 Sockelblende Wickelanlage*
Holzwerkstoffplatte, melaminharzbeschichtet, grau; durchgehend; inkl. Gummidichtlippe;
Höhe ca. 7 cm;
Preis je angefangene 10 cm
Längenabmessung 150-Länge in cm
*Unterbeschreibung 07 Arbeitsplatte Wickelanlage*
Trägerplatte 40 mm; Oberfläche widerstandsfähiger HPL-B
elag, 0,7 mm;
wasserfest; resistent gegen Säuren und Laugen;
Tiefe ca. 90 cm;
Dekor 0001-HPL Ahorn
Ausführung OHNE
Längenabmessung 200-Länge in cm

**1.02.08.020 Hochschrank Wickelanlage**
*** Leitbeschreibung
inkl. Sockelblende; Holzwerkstoffplatte, Dekor Birke,
Stärke 19 mm; Melaminharzbeschichtung nach DIN EN 14322;
ABS-Umleimer, 2 mm; 1 Mittelwand; 16 Einlegeböden, Stärke
19 mm; inkl. Befestigungsmaterial;
ca. B 70 x H 182 x T 40 cm
Menge: 1,000 St
*Unterbeschreibung 01 Hochschrank Wickelanlage*
Holzwerkstoffplatte, Stärke
19 mm; Melaminharzbeschichtung
nach DIN EN 14322; ABS-Umlei-
mer, 2 mm; 1 Mittelwand;
16 Einlegeböden, Stärke 19 mm;
inkl. Befestigungsmaterial;
ca. B 70 x H 180 x T 40 cm
Korpus Farbe Dekor 0001-Ahorn
*Unterbeschreibung 02 Sockelblende Wickelanlage*
Holzwerkstoffplatte, melaminharzbeschichtet, grau; durchgehend; inkl. Gummidichtlippe;
Höhe ca. 7 cm;
Preis je angefangene 10 cm
Längenabmessung 40-Länge in cm
*Unterbeschreibung 03 Sockelblende Wickelanlage*
Holzwerkstoffplatte, melaminharzbeschichtet, grau; durchgehend; inkl. Gummidichtlippe;
Höhe ca. 7 cm;
Preis je angefangene 10 cm
Längenabmessung 70-Länge in cm
*Unterbeschreibung 04 Sockelverbindung Ecke 90ø*
Kunststoff;
ca. B 27 x T 3 cm

**1.02.08.030 Materialbox, transparent**
Kunststoff; Höhe ca. 15 cm,
Außenmaße: ca. B 31 x T 37 cm,
Innenmaße: ca. B 28 x T 34 cm
Menge: 18,000 St

**1.02.08.040 Windeleimer**
mit Einhandbedienungssystem
und Kindersicherung; Fassungsvermögen 50 Windeln;
60 Liter; Kunststoff;
ca. B 28 x H 72 x T 40 cm
Menge: 1,000 St

**1.02.08.050 Wickelauflage, 1 Keil**
Bezug Kunstleder, strapazierfähig, abwaschbar; Aufkeilung
am Kopfende; Schaumstoffkern
(Boden RG 28/65, Aufkantung
RG 20/25);
ca. B 104 x H 15 x T 87 cm
Kunstleder K053-KuLe Apfelgrün
Menge: 1,000 St

##### 1.02.09 Krippe 2

**1.02.09.010 Tisch, Fünfeck, asymmetrisch;**
Echtholz, 24 mm stark; zargenlos;
Fußgleiter eingeschraubt;
Höhenausgleich bis 20 mm;
GS-zertifiziert DIN EN 1729-1/02.16,
DIN EN 1729-2/07.23;
Platzbedarf ca. B 172,0 x T 121,5 cm
Tischplattendekor 0001-HPL Ahorn
Fußgleiter GLFI-Filzgleiter
Tischunterbau TB22-Holz Rollenmix
Höhe HO46-Höhe 46 cm
Ausführung ER01-Eckradius Standard
Menge: 1,000 St

**1.02.09.020 Stapelstuhl**
Sitzfläche und Rückenlehne
Buchensperrholz, ergonomisch
geformt, ohne sichtbare Verschraubungen; Gestell Buche
massiv; Fußgleiter mit Doppeldübelbefestigung;
ca. SH 26 x ST 25 x SB 25 cm
Farbe NATU-Natur lackiert
Fußgleiter GLFI-Filzgleiter
Pr STD-Pr St
Menge: 7,000 St

**1.02.09.030 Tisch, Fünfeck, asymmetrisch;**
Echtholz, 24 mm stark; zargenlos;
Fußgleiter eingeschraubt;
Höhenausgleich bis 20 mm;
GS-zertifiziert DIN EN 1729-1/02.16,
DIN EN 1729-2/07.23;
Platzbedarf ca. B 120,5 x T 110,0 cm
Tischplattendekor 0001-HPL Ahorn
Fußgleiter GLFI-Filzgleiter
Tischunterbau TB22-Holz Rollenmix
Höhe HO40-Höhe 40 cm
Ausführung ER01-Eckradius Standard
Menge: 1,000 St

**1.02.09.040 Armlehnenstuhl**
Sitzfläche und Rückenlehne
Buchensperrholz, ergonomisch
geformt, ohne sichtbare Verschraubungen; Gestell Buche
massiv; Fußgleiter mit Doppeldübelbefestigung;
ca. SH 21 x ST 22 x SB 31 cm
Farbe NATU-Natur lackiert
Fußgleiter GLFI-Filzgleiter
Pr STD-Pr St
Menge: 5,000 St

**1.02.09.050 Sicherheitsbügel**
für Armlehnenstuhl ohne Seitenblenden; Material: Buchensperrholz, Metall; Mittelsteg
gepolstert mit Schaumstoff und
Cordura; für SH ca. 21 cm
mit 2 Stützfüßen, Buche massiv
Menge: 5,000 St

**1.02.09.060 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K053-KuLe Apfelgrün
Menge: 3,000 St

**1.02.09.070 Schrankarbeitsplatz**
mit Klappe inklusive Schloss auf Sitzhöhe; aus hochwert
iger furnierter
Stabsperrholzplatte; Klappfach mit Ordnerhöhe und Ablag
efächern;
mit eingenuteter 10 mm starker Sichtrückwand;
GS-zertifiziert nach DIN EN 16121:2024_04;
ca. B 100,0 x H 150,0 x T 42,0 cm
Sockel SOST-Sockel mit Höhenverstell.
Schloss DSS1-Drehst.Schl. Rosette 1
Rückwand W400-Weiß
Materialausführung HA01_Holzart Birke
Griffart B306-G-Mbügel mattvn. 96mm
Fingerschutzprofil OHNE_Ohne Fingerschutzprofil
Einlegeboden E2WA-2 waagrechte EBOs
Menge: 1,000 St

**1.02.09.080 Podest-Kombination**
*** Leitbeschreibung
3-teilig; Buche massiv, stabverleimt; Griffausfräsungen;
Teppichbelag; schmale Rampe,
Quadrat, Stufen-Spiegelpodest
aus Sicherheitsglas;
Platzbedarf: ca. 158 x 118 cm,
H 22 cm
Menge: 1,000 St
*Unterbeschreibung 01 Quadrat-Podest*
niedrig; Buche massiv, stabverleimt; Griffausfräsungen;
Oberfläche Teppichbelag;
Kunststoffgleiter;
ca. B 79 x H 22 x T 79 cm
Teppichfarbe T622-Tretford Wasabigrün
*Unterbeschreibung 02 Rechteck-Podest-Rampe*
niedrig; Buche massiv, stabverleimt; Griffausfräsungen;
Oberfläche Teppichbelag;
Kunststoffgleiter;
ca. B 39 x H 22 x T 79 cm
Teppichfarbe T622-Tretford Wasabigrün
*Unterbeschreibung 03 Spiegel-Treppe-Podest*
Rahmen und Seitenteile Buche
massiv; Treppenstufen Sicherheitsspiegel;
ca. B 79 x H 22 x T 39 cm
Stufenhöhen ca. 11 cm

**1.02.09.090 Teppich Flussdelta, Ecke**
Acrylgarn (gefärbtes Garn) mit
Textilrücken; verdeckte Um-
kettelung; geschnittene Konturen; 5-eckig, asymmetrisch;
Platzbedarf ca. 232 x 212 cm,
Höhe 11 mm
Menge: 1,000 St

**1.02.09.100 Sitzkreisteppich**
Acrylgarn (gefärbtes Garn),
H ca. 10 mm, mit Textilrücken;
verdeckte Umkettelung;
5-eckig, asymmetrisch;
Platzbedarf: ca. 250 x 260 cm
Menge: 1,000 St

**1.02.09.110 Basisschrank für Spielaufsätze**
offen; aus hochwertiger furnierter Stabsperrholzplatte;
mit eingenuteter 10 mm starker Sichtrückwand;
GS-zertifiziert nach DIN EN 16121:2024_04;
ca. B 100,0 x H 33,9 x T 42,0 cm
Sockel SOTF-Totalfeststell-Rollen
Rückwand HA01-Birke
Materialausführung HA01_Holzart Birke
Einlegeboden E1WA-1 waagrechter EinlegBod.
Menge: 1,000 St

**1.02.09.120 Spielaufsatz**
mit beidseitig bespielbarer Kugelbahn;
aus Dekorspanplatte mit Echtholz-Elementen;
GS-zertifiziert nach DIN EN 16121:2024_04;
ca. B 95,7 x H 32,4 x T 42,0 cm
Menge: 1,000 St

**1.02.09.130 Spielküche mit Haltestangen und -griff**
für die Krippe; Echtholz, hell furniert; Oberboden mit
abgerundeten
Ecken; Spülbecken, Holzarmaturen, Griffausfräsungen, Pl
attenimitationen,
Herdöffnung, Holzdrehknöpfe;
ca. L 60 x B 40 x H 47 cm
Menge: 1,000 St

**1.02.09.140 Wandplatte Spiegel**
rundum mit Leisten;
Birkensperrholz; Sicherheitsspiegel; inkl. Befestigungsmaterial;
ca. B 96 x H 144 cm
Menge: 1,000 St

**1.02.09.150 Haltestange**
Esche und Birke massiv;
ca. 160 cm
Menge: 1,000 St

##### 1.02.10 Krippe 3 Schlafen

**1.02.10.010 Schrank**
mit Doppeltüren; Öffnungswinkel 180 Grad;
aus Dekorspanplatte; mit eingenuteter 10 mm
starker Sichtrückwand; GS-zertifiziert nach
DIN EN 16121:2024_04;
ca. B 100,0 x H 175,0 x T 42,0 cm
Sockel SOST-Sockel mit Höhenverstell.
Schloss DSS1-Drehst.Schl. Rosette 1
Rückwand 0001-Ahorn
Korpus Farbe Dekor 0001-Ahorn
Griffart B306-G-Mbügel mattvn. 96mm
Front Farbe Dekor 0001-HPL Ahorn
Fingerschutzprofil OHNE_Ohne Fingerschutzprofil
Einlegeboden E3WA-3 waagrechte EBOs
Menge: 1,000 St

##### 1.02.11 Krippe 3 Sanitär/ Wickeln

**1.02.11.010 Wickelanlage linksanschlagend**
*** Leitbeschreibung
_
Menge: 1,000 St
*Unterbeschreibung 01 Aufstiegshilfen-Schrank*
für Wickelanlage;
Holzwerkstoffplatte, Stärke
19 mm; Melaminharzbeschichtung
nach DIN EN 14322; ABS-Umlei-
mer, 2 mm; herausziehbare Aufstiegshilfe mit 2 Handläufen
und Kindersicherung; 1 Tür,
Türanschlag links;
ca. B 50 x H 86 x T 74 cm
Front Farbe Dekor 0001-HPL Ahorn
Griffart B306-G-Mbügel mattvn. 96mm
Korpus Farbe Dekor 0001-Ahorn
*Unterbeschreibung 02 Unterschrank Wickelanlage*
Holzwerkstoffplatte, Stärke
19 mm; Melaminharzbeschichtung
nach DIN EN 14322; ABS-Umlei-
mer, 2 mm; 10 Schubkästen
(Kasten-Innenmaß: ca. B 28 x
H 10 x T 53 cm) auf Me-
tall-Rollschubführungen mit
Soft-Close-Dämpfung;
ca. B 70 x H 86 x T 70 cm
Front Farbe Dekor 0001-HPL Ahorn
Griffart B306-G-Mbügel mattvn. 96mm
Korpus Farbe Dekor 0001-Ahorn
*Unterbeschreibung 03 Unterschrank Wickelanlage*
Holzwerkstoffplatte, Stärke
19 mm; Melaminharzbeschichtung
nach DIN EN 14322; ABS-Umlei-
mer, 2 mm; oben 2 Drehtüren
mit Griffen, unten 4 Schubkästen (Kasten-Innenmaß:
ca. B 30 x H 10 x T 50 cm)
auf Metall-Rollschubführungen
mit Soft-Close-Dämpfung;
ca. B 80 x H 90 x T 70 cm
Front Farbe Dekor 0001-HPL Ahorn
Griffart B306-G-Mbügel mattvn. 96mm
Korpus Farbe Dekor 0001-Ahorn
Schloss DSS1-Drehst.Schl. Rosette 1
*Unterbeschreibung 04 Duschwanne*
mit speziellem Anti-Rutsch-
Boden; hochwertiger, titanveredelter Stahl/Emaille;
Ablauf-? ca. 52 mm,
Überlauf-? ca. 52 mm,
ca. L 80 x B 80 x T 28 cm
*Unterbeschreibung 05 Abschlussseite Wickelanlage*
Holzwerkstoffplatte, Stärke
19 mm; Melaminharzbeschichtung
nach DIN EN 14322; ABS-Umlei-
mer, 2 mm; als Absturzsicherung bei freistehenden Wickelanlagen;
ca. H 115 x T 91 cm
Korpus Farbe Dekor 0001-Ahorn
*Unterbeschreibung 06 Sockelblende Wickelanlage*
Holzwerkstoffplatte, melaminharzbeschichtet, grau; durchgehend; inkl. Gummidichtlippe;
Höhe ca. 7 cm;
Preis je angefangene 10 cm
Längenabmessung 150-Länge in cm
*Unterbeschreibung 07 Arbeitsplatte Wickelanlage*
Trägerplatte 40 mm; Oberfläche widerstandsfähiger HPL-B
elag, 0,7 mm;
wasserfest; resistent gegen Säuren und Laugen;
Tiefe ca. 90 cm;
Dekor 0001-HPL Ahorn
Ausführung OHNE
Längenabmessung 200-Länge in cm

**1.02.11.020 Hochschrank Wickelanlage**
*** Leitbeschreibung
inkl. Sockelblende; Holzwerkstoffplatte, Dekor Birke,
Stärke 19 mm; Melaminharzbeschichtung nach DIN EN 14322;
ABS-Umleimer, 2 mm; 1 Mittelwand; 16 Einlegeböden, Stärke
19 mm; inkl. Befestigungsmaterial;
ca. B 70 x H 182 x T 40 cm
Menge: 1,000 St
*Unterbeschreibung 01 Hochschrank Wickelanlage*
Holzwerkstoffplatte, Stärke
19 mm; Melaminharzbeschichtung
nach DIN EN 14322; ABS-Umlei-
mer, 2 mm; 1 Mittelwand;
16 Einlegeböden, Stärke 19 mm;
inkl. Befestigungsmaterial;
ca. B 70 x H 180 x T 40 cm
Korpus Farbe Dekor 0001-Ahorn
*Unterbeschreibung 02 Sockelblende Wickelanlage*
Holzwerkstoffplatte, melaminharzbeschichtet, grau; durchgehend; inkl. Gummidichtlippe;
Höhe ca. 7 cm;
Preis je angefangene 10 cm
Längenabmessung 40-Länge in cm
*Unterbeschreibung 03 Sockelblende Wickelanlage*
Holzwerkstoffplatte, melaminharzbeschichtet, grau; durchgehend; inkl. Gummidichtlippe;
Höhe ca. 7 cm;
Preis je angefangene 10 cm
Längenabmessung 70-Länge in cm
*Unterbeschreibung 04 Sockelverbindung Ecke 90ø*
Kunststoff;
ca. B 27 x T 3 cm

**1.02.11.030 Materialbox, transparent**
Kunststoff; Höhe ca. 15 cm,
Außenmaße: ca. B 31 x T 37 cm,
Innenmaße: ca. B 28 x T 34 cm
Menge: 18,000 St

**1.02.11.040 Windeleimer**
mit Einhandbedienungssystem
und Kindersicherung; Fassungsvermögen 50 Windeln;
60 Liter; Kunststoff;
ca. B 28 x H 72 x T 40 cm
Menge: 1,000 St

**1.02.11.050 Wickelauflage, 1 Keil**
Bezug Kunstleder, strapazierfähig, abwaschbar; Aufkeilung
am Kopfende; Schaumstoffkern
(Boden RG 28/65, Aufkantung
RG 20/25);
ca. B 104 x H 15 x T 87 cm
Kunstleder K053-KuLe Apfelgrün
Menge: 1,000 St

#### 1.03 1. Obergeschoss

##### 1.03.01 Lager OG

**1.03.01.010 Stahlregal Universal**
Grundregal; 4 Eckpfosten;
4 Fachböden; Diagonalverstrebung; inkl. Montagematerial u.
Montageanleitung; Material:
Stahl verzinkt; GS-geprüft;
Tragkraft pro Boden: 150 kg;-
Lochraster variabel;
ca. B 106 x H 200 x T 60 cm
Menge: 1,000 St

**1.03.01.020 Stahlregal Universal**
Anbauregal; 2 Eckpfosten in L-
Form; 4 Fachböden; Diagonalverstrebung; inkl. Montagematerial u. Montageanleitung;
Material: Stahl verzinkt;
GS-geprüft; Tragkraft pro
Boden: 150 kg; Lochraster
variabel;
ca. B 101 x H 200 x T 60
Menge: 4,000 St

**1.03.01.030 Befestigungsmaterial**
für Regal-an-Anbauregal-
Montage
Menge: 4,000 St

**1.03.01.040 Wandhalterung**
für je 5 Balancierbretter;
beschichtetes Stahlrohr mit
Gummikugeln; Antirutsch-Über-
zug an den Auflagestellen;
Satz mit 2 Stück Wandhalterungen;
ca. L 90 x B 34 x T 4 cm
Menge: 1,000 St

##### 1.03.02 Mehrzweckraum

**1.03.02.010 Strickleiter-Element**
Rahmen Fichte massiv; Tauwerk aus Polypropylen;
ca. B 100 x H 215 x T 9 cm
Menge: 1,000 St

**1.03.02.020 Sprossenwand**
Rahmen: Fichte massiv;
12 Sprossen Eschenholz massiv;
ca. B 100 x H 215 x T 9 cm
Menge: 1,000 St

**1.03.02.030 Erlebnissprossenwand**
Rahmen Fichte massiv;
Sprossen Eschenholz massiv,
Edelstahl, verschiedene Stärken; 5 Sprossen, 1 Seil;
ca. B 100 x H 215 x T 9 cm
Menge: 1,000 St

**1.03.02.040 Kletterkamin**
Rahmen Fichte massiv;
Klettergriffe aus Expositharz
und Quarzsand an beiden Seiten;
ca. B 100 x H 215 x T 9 cm
Menge: 1,000 St

**1.03.02.050 Montageset**
für 4-teilige Gymnastikwände
mit Umklappfunktion
Menge: 1,000 St

**1.03.02.060 Basissatz Fallschutzmatten**
leicht; für Erlebniskletterwände mit 4 Feldern;
7 Matten, Mattenkern aus
offenporigem Polyäthylen in
Sandwichbauweise; Unterseite
bremsstabile Bodenplatte;
Bezug fest mit Mattenkern verschweißt; urin- und speichelfest, abwischbar; zertifiziert
nach DIN EN 1177 und HIC; H
6 cm; Gewicht ca. 25 kg:
3 Matten ca. 130 x 100 cm,
2 Matten ca. 120 x 100 cm,
2 Matten ca. 110 x 90 cm
Kunstleder R206-Stein
Menge: 1,000 St

**1.03.02.070 Ergänzung Fallschutzmatten**
leicht; für Erlebniskletterwände mit 4 Feldern; 7 Matten,
Mattenkern aus offenporigem
Polyäthylen in Sandwichbauweise; Unterseite bremsstabile Bodenplatte; Bezug
fest mit Mattenkern verschweißt; urin- und speichelfest, abwischbar; zertifiziert
nach DIN EN 1177 und HIC; H
ca. 6 cm; Gewicht ca. 45 kg;
3 Matten ca. 135 x 100 cm,
2 Matten ca. 200 x 100 cm,
2 Matten ca. 115 x 100 cm
Kunstleder R051-Wiese
Menge: 1,000 St

**1.03.02.080 Balancier-Set**
*** Leitbeschreibung
bestehend aus Balancierbrett,
Brett mit Granulatschlange,
Brett mit Wippe, Brett mit
Rundbürsten und Dübeln;
Echtholz, hell furniert, 21 mm
stark; Metallunterzug; 4
rutschfeste Gummikugeln unten;
je bis 110 kg belastbar;
Balancierbock zum Einhängen
der Balancierbretter, inkl.
Podest; Echtholz, hell furniert, 18 mm stark;
bis 110 kg belastbar;
Balancierbretter:
je ca. L 216 x B 20 x H 8 cm,
Balancierbock:
ca. B 13 x H 100 cm
Menge: 1,000 St
*Unterbeschreibung 01 Balancierbock, klein*
Echtholz, hell furniert, 18 mm
; 2 über Kreuz ineinander
gesteckte Kletterwände,
hellgrün bzw. natur gebeizt:
ca. B 100 x H 50 cm,
Deckel: ca. L 60 x B 60 cm
*Unterbeschreibung 02 Balancierbock*
Echtholz, hell furniert,
21 mm; 2 über Kreuz ineinander
gesteckte Kletterwände, eine
gelb gebeizt, eine natur; je
10 ovale Ausfräsungen zum Einhängen der Balancierbretter;
2 Sprossen sind durch Seile
ersetzt; Abschlusspodest im
oberen Bereich (25 x 25 cm);
ca. B 130 x H 100 cm
*Unterbeschreibung 03 Balancierbrett mit Wippen*
Echtholz, hell furniert, 21 mm
Metallunterzug; 4 rutschfeste
Gummikugeln auf der Unterseite; 1 diagonal und 1 seitlich
kippendes Trittbret auf Gummielementen gelagert;
bis 110 kg belastbar;
ca. L 216 x B 20 x H 12 cm
*Unterbeschreibung 04 Balancierbrett*
mit Granulatschlange;
Echtholz, hell furniert, 21 mm
Metallunterzug; 4 rutschfeste
Gummikugeln auf der Unterseite; mit farbigem Schlauch aus
Nylongewebe, gefüllt mit Granulat; bis 110 kg belastbar;
ca. L 216 x B 20 x H 12 cm
*Unterbeschreibung 05 Balancierbrett*
Echtholz, hell furniert, 21 mm
Metallunterzug; 4 rutschfeste
Gummikugeln auf der Unterseite; mit Rundbürsten aus Kunststoff und naturbelassenen Holz
dübeln; bis 110 kg belastbar;
ca. L 216 x B 20 x H 12 cm
KMAT Brett Fakir
ID Workbench HABA Möbel Bad Rodach
Artikelnummer UPOS 111805
Kapazitätsgruppe Gemino
Serie Balanciersteige
*Unterbeschreibung 06 Balancierbrett*
Echtholz, hell furniert, 21 mm
Metallunterzug; 4 rutschfeste
Gummikugeln auf der Unterseite; mit glatter Fläche;
bis 110 kg belastbar;
ca. L 216 x B 20 x H 9 cm

**1.03.02.090 Turnbank mit Rollen**
Platte Nadelholz, Sprosse und
Füße Echtholz, hell furniert;
Ecken und Kanten gerundet;
Einhängeleiste verdübelt und
verschraubt; 2 Fahrrollen,
bodenschonende Gummibremsen;
ca. L 280 x H 30 x T 24 cm
Menge: 1,000 St

##### 1.03.03 Kiga Gruppe 1

**1.03.03.010 Tisch, Quadrat**
Echtholz, 24 mm stark; zargenlos;
Fußgleiter eingeschraubt;
Höhenausgleich bis 20 mm;
GS-zertifiziert DIN EN 1729-1/02.16,
DIN EN 1729-2/07.23;
ca. B 80,0 x T 80,0 cm
Tischplattendekor A045-Lino-Akustik+ Sand Beige
Fußgleiter GLFI-Filzgleiter
Tischunterbau TB22-Holz Rollenmix
Höhe HO53-Höhe 53 cm
Ausführung ER01-Eckradius Standard
Menge: 2,000 St

**1.03.03.020 Stapelstuhl**
Sitzfläche und Rückenlehne
Buchensperrholz, ergonomisch
geformt, ohne sichtbare Verschraubungen; Gestell Buche
massiv; Fußgleiter mit Doppeldübelbefestigung;
ca. SH 31 x ST 27 x SB 30 cm
Farbe NATU-Natur lackiert
Fußgleiter GLFI-Filzgleiter
Pr STD-Pr St
Menge: 8,000 St

**1.03.03.030 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K053-KuLe Apfelgrün
Menge: 1,000 St

**1.03.03.040 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K002-KuLe Karibikblau
Menge: 1,000 St

**1.03.03.050 Bau-und Spielteppich**
aus 80 % Ziegenhaar und 20 %
Schurwolle; mit Juterücken;
rund ? ca. 3 m; umkettelt
Teppichfarbe T628-Tretford Karibik
Menge: 1,000 St

**1.03.03.060 Schrankkombination bestehend aus:**
*** Leitbeschreibung
_
Menge: 1,000 St
*Unterbeschreibung 01 Schrankarbeitsplatz*
mit Klappe inklusive Schloss auf Sitzhöhe; aus hochwert
iger furnierter
Stabsperrholzplatte; Klappfach mit Ordnerhöhe und Ablag
efächern;
mit eingenuteter 10 mm starker Sichtrückwand;
GS-zertifiziert nach DIN EN 16121:2024_04;
ca. B 100,0 x H 150,0 x T 42,0 cm
Sockel SOST-Sockel mit Höhenverstell.
Schloss DSS1-Drehst.Schl. Rosette 1
Rückwand W400-Weiß
Materialausführung HA01_Holzart Birke
Griffart B306-G-Mbügel mattvn. 96mm
Fingerschutzprofil OHNE_Ohne Fingerschutzprofil
Einlegeboden E2WA-2 waagrechte EBOs
*Unterbeschreibung 02 Regalschrank*
offen; aus hochwertiger furnierter Stabsperrholzplatte;
mit eingenuteter 10 mm starker Sichtrückwand;
GS-zertifiziert nach DIN EN 16121:2024_04;
ca. B 100,0 x H 100,0 x T 42,0 cm
Sockel SOST-Sockel mit Höhenverstell.
Rückwand W400-Weiß
Materialausführung HA01_Holzart Birke
Einlegeboden E2WA-2 waagrechte EBOs
*Unterbeschreibung 03 Schrank*
mit Doppeltüren; Öffnungswinkel 180 Grad;
aus hochwertiger furnierter Stabsperrholzplatte;
mit eingenuteter 10 mm starker Sichtrückwand;
GS-zertifiziert nach DIN EN 16121:2024_04;
ca. B 100,0 x H 50,0 x T 42,0 cm
Sockel SOGU-ohne Sockel, Griff unten
Schloss OHNE
Rückwand W400-Weiß
Materialausführung HA01_Holzart Birke
Griffart B306-G-Mbügel mattvn. 96mm
Fingerschutzprofil OHNE_Ohne Fingerschutzprofil
Einlegeboden E1WA-1 waagrechter EinlegBod.

**1.03.03.070 Regalschrank**
offen; aus hochwertiger furnierter
Stabsperrholzplatte; mit eingenuteter
10 mm starker Sichtrückwand;
GS-zertifiziert nach DIN EN 16121:2024_04;
ca. B 100,0 x H 75,0 x T 42,0 cm
Sockel SOTF-Totalfeststell-Rollen
Rückwand HA01-Birke
Materialausführung HA01_Holzart Birke
Einlegeboden E1WA-1 waagrechter EinlegBod.
Menge: 2,000 St

**1.03.03.080 Infoleiste**
POM; inkl. Befestigungsmaterial und Endkappen;
ca. L 100 cm
Menge: 4,000 St

**1.03.03.090 Sitzkissenrondell, Komplettset**
*** Leitbeschreibung
28 Sitzkissen mit stabiler
Metallöse; Vorder- und Rückseite unterschiedliche Farben;
aus Baumwolle/Polyester mit
ca. 2 cm Schaumstoffeinlage;
ca. ? 35 cm; Rondell mit 3
Schwenkrollen; aus Birke-Echt-
holz, Metallrohr;
ca. ? 42 cm, ca. H 70 cm
Menge: 1,000 St
*Unterbeschreibung 01 Sitzkissen-Rondell*
Platz für 28 Kissen; mit 3
Schwenkrollen; aus Birke-
Echtholz, Metallrohr;
ca. ? 42 cm, ca. H 70 cm
*Unterbeschreibung 02 Sitzkissen*
Baumwolle/Polyester mit 2 cm
Schaumstoffeinlage; bei 30øC
waschbar; 4 Stück; ca. ? 35 cm

**1.03.03.100 Spielkulisse**
Zaun mit Büschen; Echtholz,
hell furniert, 15/18 mm
stark, Birke massiv; 1 Zaun;
2 Büsche, hellgrün gebeizt;
ca. B 92 x H 58 x T 40 cm
Menge: 2,000 St

**1.03.03.110 Spielkulisse**
Haus mit Tür und Baum;
Echtholz, hell furniert,
15/18 mm stark, Birke massiv;
1 Haus; 1 Tür; 1 Fenster
mit Fensterbrett; Vorhang;
1 Busch und 1 Baum, hellgrün
gebeizt;
ca. B 120 x H 120 x T 50 cm
Menge: 1,000 St

**1.03.03.120 Wand-Spiel-Regal groß**
Echtholz, hell furniert, 18 mm
; organisch gefräst; 3 Böden;
runde Ausfräsungen; 3-farbig
gebeizte Blätter; Fachmaße: ca.
B 79 x H 36 x T 24/30/34cm
ca. B 181 x H 181 x T 37 cm
Menge: 1,000 St

**1.03.03.130 Bau-und Spielteppich**
aus 80 % Ziegenhaar und 20 %
Schurwolle; mit Juterücken;
ca.L 200 x B 300 cm; umkettelt
Teppichfarbe T641-Tretford Arktisblau
Menge: 1,000 St

**1.03.03.140 Bau-und Spielteppich**
aus 80 % Ziegenhaar und 20 %
Schurwolle; mit Juterücken;
umkettelt; ca. L 2 x B 2 m
Teppichfarbe T622-Tretford Wasabigrün
Menge: 1,000 St

**1.03.03.150 Bücherkiste**
Echtholz, hell furniert, 18 mm;
gebeizt; 4 Laufrollen;
innen ca. B 55 x H 30 cm
ca. B 60 x H 40 x T 50 cm
Menge: 1,000 St

**1.03.03.160 Geburtstagskalender**
6 Schiebeelemente; 5 mit
Sichtfenster und Knauf;
Erweiterung möglich; Birke-
Echtholz, Kunststoff;
ca. L 80 x H 6 x T 2 cm
Menge: 1,000 St

**1.03.03.170 Erweiterung**
für den Geburtstagskalender
Birke-Echtholz, Kunststoff;
ca. L 45 x H 6 x T 2 cm
Menge: 7,000 St

**1.03.03.180 Eckküche, Kinderküche**
*** Leitbeschreibung
platzsparende Eckküche für Rollenspiel
in Krippe und Kita; Backwagen mit
LED-Kochfeld und herausziehbarem
Backofen; Arbeitsfläche mit hohen und
niedrigen Regalen; Spültisch mit
Waschbecken, Wasserhahn und
integrierter Waschmaschine; mobile
Elemente unter der Arbeitsplatte
verstaubar für flexiblen Raumeinsatz;
vielseitig kombinierbar mit anderen
Rollenspielbereichen (z.B. Kiosk,
Post); fördert Kommunikations-, Sozial-
und Alltagskompetenzen; geeignet für
Kinder ab 2 Jahren
Materialausführung:
Echtholz furniert; Technische Daten:
Gewicht ca. 30 kg; Ausstattung: Herd,
Spüle, Waschmaschine;
Maße: ca. B 102 x H 56 x T 61 cm
Menge: 1,000 St
*Unterbeschreibung 01 Aufsatz für Kinder-Eckküche*
Materialausführung: Echtholz furniert;
Technische Daten: Alter 2 bis 10 Jahre;
Maße: ca. Breite 99 cm;
ca. Höhe 50 cm; ca. Tiefe 32 cm
*Unterbeschreibung 02 Unterteil, Kinder-Eckküche*
Lara
Fördert Rollenspiel und alltagsnahe
Lernsituationen; niedrige Arbeitshöhe
für Kinder ab 2 Jahren; stabiles
Unterteil als Erweiterung der Eckküche;
pflegeleichte Oberflächen Produktreihe
Lara; Materialausführung: Sperrholz
(Birkenfurnier); Technische Daten:
Alter ab 2 Jahren; Pflege: Reinigung
mit Wasser oder leichter Seifenlauge;
Maße: B 101,5 cm x H 56 cm x T 60,5 cm
Warnhinweise: Achtung. Benutzung unter
unmittelbarer Aufsicht von Erwachsenen.
*Unterbeschreibung 03 Spüle, Kinder-Eckküche Lara*
Robuste Spielspüle für Rollenspiele in
der Kita; geeignet ab 2 Jahren;
optimale Höhe für Kinder ab
Krippenalter; pflegeleicht zu reinigen
mit klarem Wasser oder milder
Seifenlauge; ideal für pädagogische
Rollenspiel- und Alltagssituationen in
Gruppen. Produktreihe Lara;
Materialausführung: Sperrholz
(Birkenfurnier); Maße: Breite 57 cm,
Höhe 52 cm, Tiefe 34 cm
Warnhinweise: Achtung. Benutzung unter
unmittelbarer Aufsicht von Erwachsenen.
*Unterbeschreibung 04 Herd, Kinder-Eckküche Lara*
Funktionen/Inhalte: Eckherd für
Rollenspiele; fördert alltagsnahes
Lernen; stabiler Einsatz im Kita-Alltag
Produktreihe Lara; Materialausführung:
Sperrholz (Birkenfurnier); Technische
Daten: Alter ab 2+ Jahren; Maße: Breite
62 cm; Höhe 52 cm; Tiefe 34 cm;
Pflegehinweise: Reinigung mit klarem
Wasser oder leichter Seifenlauge
Warnhinweise: Achtung. Benutzung unter
unmittelbarer Aufsicht von Erwachsenen.

**1.03.03.190 Kühlschrank**
Birke furniert; laminierte Ar-
beitsfläche; Drehtür mit Flaschenfach; Gefrierfach und Fä-
cherboden; Aluminium-Griff-
leiste;
ca. B 46 x H 56 x T 37 cm
Menge: 1,000 St

**1.03.03.200 Waschmaschine**
Birke furniert; laminierte Ar-
beitsfläche; runde Klapptür
mit Acrylglasscheiben; äußere
Scheibe mit Griff zum Drehen;
Wäschestücke aus Holz zwischen
beiden Scheiben; Aluminiumblende mit Waschmittelauszug
und 2 drehbaren Holzknöpfen;
ca. B 46 x H 56 x T 37 cm
Menge: 1,000 St

**1.03.03.210 Spielhaus**
*** Leitbeschreibung
Übersicht über den Gruppenraum vom
oberen Podest; Vielfältige
Rollenspiel-Möglichkeiten im
Obergeschoss; Großzügige Fläche im
Erdgeschoss für Kaufladen oder
Kinderküche; Gute Einsehbarkeit durch
Sprossen und Acrylglas-Scheibe; Tür und
offene Fenster als Spielflächen für
Interaktion; Geeignet für Rollenspiele
in Kleingruppen; Fördert soziale
Kompetenzen und Kommunikationsfähigkeit
Materialausführung: Birke Massivholz
und Sperrholz;
Technische Daten:
Positionierung in der Ecke; Wandverbau
erforderlich; Altersgruppe ab 3 Jahren
im beaufsichtigten Bereich; Podesthöhe
ca. 136 cm; Brüstungshöhe ca. 110 cm;
Gesamthöhe ca. 247 cm;
Platzbedarf ca. 232 x 216 x 247 cm;
GS-zertifiziert;
Benötigte Raumhöhe ca. 272 cm;
Maße: ca. L 232 x B 216 x H 247 cm
Menge: 1,000 St
*Unterbeschreibung 01 Sonderzusammenstellung*
Gemino-Plus
*Unterbeschreibung 02 Pfosten diagonal H4*
Stützpfosten für Spiel- und
Kletteranlagen;  zur diagonalen
Aussteifung von Konstruktionen;  für
den Einsatz auf Kita-Außengeländen;
massive Holzausführung für hohe
Stabilität  Produktreihe GEMINO;
Materialausführung:  Birke, Massivholz;
Technische Daten:  Gewicht 7 kg;
empfohlenes Alter ab 6 Monaten;  Maße:
Länge 9 cm; Breite 5,4 cm; Höhe 247 cm
*Unterbeschreibung 03 Podest Teppich 1x1 Robustes*
Podest zur Raum- und Spielebene;
teppichbezogene Oberfläche für sicheres
Sitzen und Krabbeln; für Bewegungs- und
Baulandschaften; fördert frühe
Bewegungserfahrungen ab 6 Monaten;
flexibel kombinierbar mit weiteren
Podesten; tritt- und rutschhemmende
Nutzung; schall- und geräuschdämpfende
Fläche
Produktreihe GEMINO Materialausführung:
Sperrholz (beschichtet), Oberfläche
Teppich; Technische Daten: Gewicht 6
kg, Altersempfehlung ab 6 Monaten;
Maße: Länge 63,8 cm; Breite 63,8 cm;
Höhe 3 cm
Teppichfarbe T641-Tretford Arktisblau
*Unterbeschreibung 04 Podest Teppich 1x2 Podest für*
Krabbel- und Spielbereiche; fördert
erste Steh- und Gehversuche; schafft
Raumdefinition und Zonierung im
Gruppenraum; trittschalldämpfende
Teppichoberfläche; kombinierbar mit
weiteren Podesten; geeignet für Kinder
ab 6 Monaten
Produktreihe GEMINO ;
Materialausführung: Sperrholz
(beschichtet), Oberfläche Teppich;
Technische Daten: Gewicht 11,5 kg;
Maße: 133 cm x 63,8 cm x 3 cm
Teppichfarbe T641-Tretford Arktisblau
*Unterbeschreibung 05 Podest Teppich 1x2 diagonal L*
Bewegungspodest mit robuster
Teppichoberfläche; geeignet für
Krabbel- und Laufanfänger ab 6
Monaten;flexibel kombinierbar in
Podestlandschaften;schallschluckende
und rutschhemmende Fläche
Produktreihe GEMINO Materialausführung:
Sperrholz, beschichtet,
Teppichoberfläche; Technische Daten:
Gewicht 9 kg, Oberfläche Teppich, Alter
ab 6 Monate; Maße: Länge 133 cm, Breite
63,8 cm, Höhe 3 cm
Teppichfarbe T641-Tretford Arktisblau
*Unterbeschreibung 06 Aufstieg 04 Treppe DIN rechts*
2 D M1H4  Zugang zu Podesten und
Spielebenen;  fördert sichere Auf- und
Abstiege im Alltag;  geeignet für
kombinierbare Raumkonzepte;  stabile
Ausführung für den Krippenbereich
Produktreihe GEMINO;
Materialausführung:  Birke
(Massivholz), Spanplatte (Dekor);
Technische Daten: Alter ab 6 Monate;
Maße: Breite 69,2 cm; Höhe 233,1 cm;
Tiefe 143,8 cm
Oberflächen Ausführung U151-Strandbeige
*Unterbeschreibung 07 Unterbaurahmen M1 H4 Stabiler*
Unterbaurahmen für Modul- und
Regalsysteme; zur sicheren
Unterkonstruktion von Möbeln in Krippe
und Kita; unterstützt flexible
Raumkonzepte Produktreihe GEMINO;
Materialausführung: Birke Massivholz;
Technische Daten: Gewicht 5,5 kg; Alter
ab 6 Monate; Maße Länge 63,8 cm, Breite
10,4 cm, Höhe 136 cm
*Unterbeschreibung 08 Unterbaurahmen M2 H4 Stabiler*
Unterbaurahmen für Bewegungs- und
Kletterlandschaften; modular mit der
Produktreihe GEMINO kombinierbar;
unterstützt frühe Motorikförderung und
sichere Bewegungserfahrungen; geeignet
für Kinder ab 6 Monaten; langlebige
Massivholzqualität; einfache Montage
und Anpassung an bestehende
Raumkonzepte
Produktreihe GEMINO ;
Materialausführung: Birke Massivholz;
Technische Daten: Gewicht 8,5 kg; Alter
ab 6 Monaten; Maße: Länge 133 cm,
Breite 10,4 cm, Höhe 136 cm
*Unterbeschreibung 09 Blende D M1H4 Vollflächige*
Füllplatte für Blenden im oberen
Bereich; Ergänzungselement für flexible
Raumtrennung in Gruppen- und
Flurbereichen; Sorgt für optische Ruhe
und geschlossene Flächen in Regal- und
Trennwandsystemen
Produktreihe GEMINO ;
Materialausführung: Birke (Massivholz),
Spanplatte (Dekor), Oberfläche
Dekorbeschichtung; Technische Daten:
Gewicht 5,5 kg; Alter ab 6 Monate;
Maße: Länge 63,8 cm x Breite 7,8 cm x
Höhe 136 cm
Oberflächen Ausführung U151-Strandbeige
*Unterbeschreibung 10 Füllung halb H M1H4 Modulare*
Füllung für Raumteileranlagen;
strukturiert Gruppenräume und
Spielflächen; unterstützt flexible
Raumkonzepte im Kita-Alltag; stabile
Ausführung aus Birke für langlebigen
Einsatz in Bildungsbereichen
Produktreihe GEMINO Materialausführung:
Birke Massivholz und Sperrholz mit
Birkenfurnier; Technische Daten:
Gewicht 10 kg; Alter ab 6 Monaten;
Maße: Länge 63,8 cm x Breite 7,9 cm x
Höhe 136 cm
*Unterbeschreibung 11 Pro Füllung voll D M1H3*
Füllungselement für Möbelsysteme;
altersgerechte Ausstattung ab 6 Monaten
Produktreihe GEMINO Materialausführung:
Birke Massivholz, Spanplatte Dekor;
Technische Daten: Gewicht Produkt 8 kg,
Alter ab 6 Monaten; Maße: Länge 63,8
cm, Breite 7,8 cm, Höhe 59,2 cm
Oberflächen Ausführung U151-Strandbeige
*Unterbeschreibung 12 Füllung voll H M1H4*
Füllungselement für Einrichtungsmodule;
geeignet für den Einsatz in Krippe und
Kindergarten; unterstützt strukturierte
Raumaufteilung und Ordnung
Produktreihe GEMINO;
Materialausführung: Birke (Massivholz),
Sperrholz (Birkenfurnier); Technische
Daten: Gewicht 13,5 kg, Alter ab 6
Monaten; Maße: Länge 63,8 cm, Breite
7,9 cm, Höhe 136 cm
*Unterbeschreibung 13 Füllung voll H M1H4 Durchgang*
Raumtrennelement für Durchgänge;
unterstützt eine klare Zonierung im
Gruppenraum; eignet sich als
Bestandteil modularer
Einrichtungskonzepte; fördert
Orientierung und Struktur im Alltag von
Krippen- und Kitagruppen
Produktreihe GEMINO;
Materialausführung: Spanplatte (Dekor);
Technische Daten: Alter ab 6 Monaten;
Maße: Breite 63,8 cm, Höhe 136 cm,
Tiefe 7,7 cm
*Unterbeschreibung 14 Füllung Blende H M1,5H4*
schließt offene Ebenenflächen; ergänzt
die 2. Ebene 2025; für Kinder ab 6
Monaten
Produktreihe 2. Ebene;
Materialausführung: Birke (Massivholz),
Sperrholz (Birkenfurnier); Technische
Daten: Gewicht 6,5 kg; Alter ab 6
Monaten; Maße: Länge 90,2 cm, Breite
7,9 cm, Höhe 136 cm
*Unterbeschreibung 15 Füllung Leerrahmen mS 54 M2H4*
Leerrahmen mit Schwelle; flexibel
kombinierbar Produktreihe GEMINO
Materialausführung: Birke (Massivholz)
Technische Daten: Gewicht 8,5 kg; Alter
ab 6 Monaten; Maße: Länge 133 cm;
Breite 7,9 cm; Höhe 136 cm
*Unterbeschreibung 16 Brüstung voll D M1 B2*
Absturzsichernde Brüstung für Podeste;
geeignet für Krippen- und
Kita-Bereiche; Einsatz ab 6 Monaten;
kombinierbar mit Elementen der
Produktreihe; unterstützt sichere
Raumzonen Produktreihe GEMINO ;
Materialausführung: Birke Massivholz,
Spanplatte Dekor, Oberfläche
Dekorbeschichtung; Technische Daten:
Gewicht 13 kg; Maße: Länge 63,8 cm x
Breite 5,3 cm x Höhe 110 cm
Oberflächen Ausführung U151-Strandbeige
*Unterbeschreibung 17 Brüstung voll D M2 B2 stabile*
Brüstungselement für Podeste und
Ebenen; dient der Absturzsicherung im
Krippen- und Kitaalltag; geschlossene
Fläche bietet Sichtschutz und klare
Raumzonierung; kombinierbar mit
weiteren Elementen der Reihe; geeignet
ab 6 Monaten
Produktreihe GEMINO ;
Materialausführung: Birke Massivholz
und Spanplatte mit Dekorbeschichtung;
Technische Daten: Gewicht Produkt 24,5
kg; Oberfläche Dekorbeschichtung; Maße:
Länge 133 cm; Breite 5,3 cm; Höhe 110
cm
Oberflächen Ausführung U151-Strandbeige
*Unterbeschreibung 18 Brüstung Sprossenzaun M1 B2*
Brüstungselement zur Absturzsicherung;
geeignet für U3-Bereiche ab 6 Monaten;
modular mit weiteren Brüstungselementen
kombinierbar.  Produktreihe GEMINO
Materialausführung:  Birke
(Massivholz);  Technische Daten:
Gewicht 6 kg;  Maße: Länge 63,8 cm,
Breite 5,4 cm, Höhe 110 cm
*Unterbeschreibung 19 Brüstung Scheibe M 1,5 B2*
Sichtschutzelement mit Durchblick;
Absturzsicherung für Podeste und
Galerien; zur sicheren Raumgliederung
in  Krippe und Kindergarten;
kombinierbar mit  weiteren Elementen
der Reihe; unterstützt  eine helle,
offene Raumwirkung
Produktreihe GEMINO ;
Materialausführung: Birke Massivholz
und  Acrylglas; Technische Daten:
Gewicht 12 kg;  Maße: Länge 90,2 cm;
Breite 5,4 cm; Höhe 110 cm; Alter ab 6
Monate
*Unterbeschreibung 20 Pro Tresen H M1*
Funktionen/Inhalte: Empfangs- und
Spieltresen für Gruppenräume; flexible
Nutzung in Eingangs- und
Funktionsbereichen; robuste Ausführung
für den täglichen Kita-Einsatz; fördert
kommunikative Spielsituationen.
Produktreihe GEMINO ;
Materialausführung: Sperrholz
(Birkenfurnier); Technische Daten:
Gewicht 2,5 kg; Alter ab 6 Monate;
Maße: Länge 63,8 cm; Breite 22 cm; Höhe
5,9 cm
*Unterbeschreibung 21 Pfosten H4 Wandanschluss*
_
*Unterbeschreibung 22 Pfosten H4 Stützpfosten für*
Spielanlagen im Innenbereich;
Grundelement für modulare Raumsysteme;
stabile Befestigung von Anbauelementen;
geeignet für Nutzung mit Kleinkindern
ab 6 Monaten
Produktreihe GEMINO;
Materialausführung: Birke, Massivholz;
Technische Daten: Gewicht 5 kg; Maße:
Länge 5,4 cm; Breite 5,4 cm; Höhe 247
cm

**1.03.03.220 Schrank**
offen; mit 12 Materialkästen mit Acryleinsatz;
aus hochwertiger furnierter Stabsperrholzplatte;
mit eingenuteter 10 mm starker Sichtrückwand;
GS-zertifiziert nach DIN EN 16121:2024_04;
ca. B 100,0 x H 75,0 x T 42,0 cm
Sockel SOTF-Totalfeststell-Rollen
Rückwand W400-Weiß
Materialausführung HA01_Holzart Birke
Farbe BIRK-Birke
Teppich-Schonboden OHNE
Menge: 1,000 St

##### 1.03.04 Kiga Gruppe 1 Nebenraucm

**1.03.04.010 Tisch, Rechteck;**
Echtholz, 24 mm stark; zargenlos;
Fußgleiter eingeschraubt;
Höhenausgleich bis 20 mm;
GS-zertifiziert DIN EN 1729-1/02.16,
DIN EN 1729-2/07.23;
ca. B 160,0 x T 80,0 cm
Tischplattendekor 0019-HPL Mint
Fußgleiter GLFI-Filzgleiter
Tischunterbau TB22-Holz Rollenmix
Höhe HO53-Höhe 53 cm
Ausführung ER01-Eckradius Standard
Menge: 1,000 St

**1.03.04.020 Wandklapptisch eckig**
mit 2 Wandklappbänken;
Echtholz, HPL beschichtet,
17 mm stark; Klappmechanismus;
Tischbein arretiert mit
Schnappverschluss; Kunststoffgleiter; inkl. Befestigungsmaterial und Wandleiste;
Tisch ca. L 120 x B 70 cm,
Bänke ca. L 105 x B 30 cm
Höhe HO53-Höhe 53 cm
Tischplattendekor 0019-HPL Mint
Menge: 1,000 St

**1.03.04.030 Stapelstuhl**
Sitzfläche und Rückenlehne
Buchensperrholz, ergonomisch
geformt, ohne sichtbare Verschraubungen; Gestell Buche
massiv; Fußgleiter mit Doppeldübelbefestigung;
ca. SH 31 x ST 27 x SB 30 cm
Farbe NATU-Natur lackiert
Fußgleiter GLFI-Filzgleiter
Pr STD-Pr St
Menge: 4,000 St

**1.03.04.040 Kleeblatthocker**
Sitzfläche Formholz Kleeblattform, Buche Echtholz;
Gestell 3 Rundbeine, ? 5 cm,
Buche massiv;
ca. ? 34 x SH 31 cm
Menge: 4,000 St

**1.03.04.050 Klappschrank**
3-Schicht-Qualitätsspanplatte,
Dekor; rechter Seitenflügel
mit 8 x 2 Schienen für Materialboxen, 4 festen Böden,
2 davon mit Plexiglasaufkantung; rechter Seitenflügel mit
3 Fächern und 2 Querstangen;
Aufsätze jeweils mit variierbaren Trennwänden; 12 Rollen,
davon 4 feststellbar; geschlossen ca. B 70 x H 100 x
T 90 cm; geöffnet ca. B 150 x
H 100 x T 50 cm
Korpus Farbe Dekor 0001-Ahorn
Menge: 1,000 St

**1.03.04.060 Materialbox, hellblau**
mit integriertem Acrylfenster;
Kunststoff; H ca. 8 cm,
Außenmaße: ca. B 31 x T 39 cm,
Innenmaße: ca. B 27 x T 33 cm
Menge: 5,000 St

**1.03.04.070 Materialbox, hellgrün**
mit integriertem Acrylfenster;
Kunststoff; H ca. 8 cm,
Außenmaße: ca. B 31 x T 39 cm,
Innenmaße: ca. B 27 x T 33 cm
Menge: 4,000 St

**1.03.04.080 Materialkasten**
Buche massiv; fingergezinkte
Verbindungen; Boden eingenutet; 2 stirnseitige Griffausfräsungen; verrutschsicher
stapelbar;
ca. B 22 x H 16 x T 35 cm
Farbe MB05-Pastellblau
Teppich-Schonboden OHNE
Menge: 3,000 St

**1.03.04.090 Schrankkombination bestehend aus:**
*** Leitbeschreibung
_
Menge: 1,000 St
*Unterbeschreibung 01 Regalschrank*
offen; aus Dekorspanplatte; mit eingenuteter
10 mm starker Sichtrückwand; GS-zertifiziert
nach DIN EN 16121:2024_04; ca. B 50,0 x H 150,0 x T 60,
0 cm
Sockel SOST-Sockel mit Höhenverstell.
Rückwand 0001-Ahorn
Korpus Farbe Dekor 0001-Ahorn
Einlegeboden E3WA-3 waagrechte EBOs
*Unterbeschreibung 02 Schrank*
mit Doppeltüren; Öffnungswinkel 180 Grad;
aus Dekorspanplatte; mit eingenuteter 10 mm
starker Sichtrückwand; GS-zertifiziert nach
DIN EN 16121:2024_04; ca. B 100,0 x H 75,0 x T 60,0 cm
Sockel SOST-Sockel mit Höhenverstell.
Schloss OHNE
Rückwand 0001-Ahorn
Korpus Farbe Dekor 0001-Ahorn
Griffart B306-G-Mbügel mattvn. 96mm
Front Farbe Dekor 0001-HPL Ahorn
Fingerschutzprofil OHNE_Ohne Fingerschutzprofil
Einlegeboden E1WA-1 waagrechter EinlegBod.
*Unterbeschreibung 03 Regalschrank*
offen, aus Dekorspanplatte; mit eingenuteter
10 mm starker Sichtrückwand; GS-zertifiziert
nach DIN EN 16121:2024_04; ca. B 100,0 x H 75,0 x T 60,
0 cm
Sockel SOKO-OHNE Sockel
Rückwand 0001-Ahorn
Korpus Farbe Dekor 0001-Ahorn
Einlegeboden E5WA-5 waagrechte EBOs
*Unterbeschreibung 04 Schrank*
Drehtür rechts angeschlagen; Griff links;
Öffnungswinkel 180 Grad; aus Dekorspanplatte;
mit eingenuteter 10 mm starker Sichtrückwand;
GS-zertifiziert nach DIN EN 16121:2024_04;
ca. B 50,0 x H 150,0 x T 60,0 cm
Sockel SOST-Sockel mit Höhenverstell.
Schloss OHNE
Rückwand 0001-Ahorn
Korpus Farbe Dekor 0001-Ahorn
Griffart B306-G-Mbügel mattvn. 96mm
Front Farbe Dekor 0001-HPL Ahorn
Fingerschutzprofil OHNE_Ohne Fingerschutzprofil
Einlegeboden E3WA-3 waagrechte EBOs
*Unterbeschreibung 05 Schrank*
mit Doppeltüren; Öffnungswinkel 180 Grad;
aus Dekorspanplatte; mit eingenuteter 10 mm
starker Sichtrückwand; GS-zertifiziert nach
DIN EN 16121:2024_04; ca. B 100,0 x H 75,0 x T 60,0 cm
Sockel SOGU-ohne Sockel, Griff unten
Schloss OHNE
Rückwand 0001-Ahorn
Korpus Farbe Dekor 0001-Ahorn
Griffart B306-G-Mbügel mattvn. 96mm
Front Farbe Dekor 0001-HPL Ahorn
Fingerschutzprofil OHNE_Ohne Fingerschutzprofil
Einlegeboden E1WA-1 waagrechter EinlegBod.

##### 1.03.05 Kiga Gruppe 2

**1.03.05.010 Tisch, Quadrat**
Echtholz, 24 mm stark; zargenlos;
Fußgleiter eingeschraubt;
Höhenausgleich bis 20 mm;
GS-zertifiziert DIN EN 1729-1/02.16,
DIN EN 1729-2/07.23;
ca. B 80,0 x T 80,0 cm
Tischplattendekor A045-Lino-Akustik+ Sand Beige
Fußgleiter GLFI-Filzgleiter
Tischunterbau TB22-Holz Rollenmix
Höhe HO53-Höhe 53 cm
Ausführung ER01-Eckradius Standard
Menge: 1,000 St

**1.03.05.020 Tisch, Rechteck;**
Echtholz, 24 mm stark; zargenlos;
Fußgleiter eingeschraubt;
Höhenausgleich bis 20 mm;
GS-zertifiziert DIN EN 1729-1/02.16,
DIN EN 1729-2/07.23;
ca. B 120,0 x T 80,0 cm
Tischplattendekor A045-Lino-Akustik+ Sand Beige
Fußgleiter GLFI-Filzgleiter
Tischunterbau TB22-Holz Rollenmix
Höhe HO53-Höhe 53 cm
Ausführung ER01-Eckradius Standard
Menge: 1,000 St

**1.03.05.030 Stapelstuhl**
Sitzfläche und Rückenlehne
Buchensperrholz, ergonomisch
geformt, ohne sichtbare Verschraubungen; Gestell Buche
massiv; Fußgleiter mit Doppeldübelbefestigung;
ca. SH 31 x ST 27 x SB 30 cm
Farbe NATU-Natur lackiert
Fußgleiter GLFI-Filzgleiter
Pr STD-Pr St
Menge: 6,000 St

**1.03.05.040 Kleeblatthocker**
Sitzfläche Formholz Kleeblattform, Buche Echtholz;
Gestell 3 Rundbeine, ? 5 cm,
Buche massiv;
ca. ? 34 x SH 31 cm
Menge: 4,000 St

**1.03.05.050 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K053-KuLe Apfelgrün
Menge: 2,000 St

**1.03.05.060 Eigentumsschrank mit 3 Türen**
bietet Stauraum für Ordner, Taschen und
Rucksäcke; unterstützt die
Strukturierung von Eigentum der Mitarbeiter im
Gruppen- oder Aufenthaltsraum, fördert Ordnung und
Selbstständigkeit der Kinder
Produktreihe Pureo; Materialausführung:
Tischlerplatte, beschichtet; Technische
Daten: 3 Türen, 3 Fächer, Schloss
rechts, Scharnier links; Maße: Breite
50 cm x Höhe 150 cm x Tiefe 42 cm
Sockel SOST-Sockel mit Höhenverstell.
Rückwand HA01-Birke
Materialausführung HA01_Holzart Birke
Fingerschutzprofil OHNE_Ohne Fingerschutzprofil
Einlegeboden E3WA-3 waagrechte EBOs
Menge: 1,000 St

**1.03.05.070 Schrankarbeitsplatz**
mit Klappe inklusive Schloss auf Sitzhöhe; aus hochwert
iger furnierter
Stabsperrholzplatte; Klappfach mit Ordnerhöhe und Ablag
efächern;
mit eingenuteter 10 mm starker Sichtrückwand;
GS-zertifiziert nach DIN EN 16121:2024_04;
ca. B 100,0 x H 150,0 x T 42,0 cm
Sockel SOST-Sockel mit Höhenverstell.
Schloss DSS1-Drehst.Schl. Rosette 1
Rückwand HA01-Birke
Materialausführung HA01_Holzart Birke
Griffart B306-G-Mbügel mattvn. 96mm
Fingerschutzprofil OHNE_Ohne Fingerschutzprofil
Einlegeboden E2WA-2 waagrechte EBOs
Menge: 1,000 St

**1.03.05.080 Sitzkissenrondell, Komplettset**
*** Leitbeschreibung
28 Sitzkissen mit stabiler
Metallöse; Vorder- und Rückseite unterschiedliche Farben;
aus Baumwolle/Polyester mit
ca. 2 cm Schaumstoffeinlage;
ca. ? 35 cm; Rondell mit 3
Schwenkrollen; aus Birke-Echt-
holz, Metallrohr;
ca. ? 42 cm, ca. H 70 cm
Menge: 1,000 St
*Unterbeschreibung 01 Sitzkissen-Rondell*
Platz für 28 Kissen; mit 3
Schwenkrollen; aus Birke-
Echtholz, Metallrohr;
ca. ? 42 cm, ca. H 70 cm
*Unterbeschreibung 02 Sitzkissen*
Baumwolle/Polyester mit 2 cm
Schaumstoffeinlage; bei 30øC
waschbar; 4 Stück; ca. ? 35 cm

**1.03.05.090 Regalschrank**
offen; aus hochwertiger furnierter
Stabsperrholzplatte; mit eingenuteter
10 mm starker Sichtrückwand;
GS-zertifiziert nach DIN EN 16121:2024_04;
ca. B 100,0 x H 75,0 x T 42,0 cm
Sockel SOTF-Totalfeststell-Rollen
Rückwand HA01-Birke
Materialausführung HA01_Holzart Birke
Einlegeboden E3WA-3 waagrechte EBOs
Menge: 2,000 St

**1.03.05.100 Bau- und Spielteppich 2 x 2 m**
sandbeige; hochwertige
Schlingenware; 100 % Polypropylen; Rückseite textiles
Gewebe; voll umkettelt;
antistatisch; stuhlrollenfest;
lichtecht; cfl-s1 zertifiziert; zertifiziert mit
Umweltzeichen Blauer Engel
Menge: 1,000 St

**1.03.05.110 Eckpodest**
groß; Buche massiv, stabverleimt; Oberfläche Teppichbelag
Kunststoffgleiter;
ca. B 188 x H 22 x T 188 cm
Teppichfarbe T611-Tretford Birne
Menge: 1,000 St

**1.03.05.120 Quadrat-Podest-Rampe**
niedrig; Buche massiv, stabverleimt; Griffausfräsungen;
Oberfläche Teppichbelag;
Kunststoffgleiter;
ca. B 79 x H 22 x T 79 cm
Teppichfarbe T622-Tretford Wasabigrün
Menge: 1,000 St

**1.03.05.130 Podest Treppe**
Rahmen und Seitenteile Buche
massiv; Treppenstufen Teppichbelag;
ca. B 79 x H 22 x T 39 cm
Stufenhöhen ca. 11 cm
Teppichfarbe T622-Tretford Wasabigrün
Menge: 1,000 St

**1.03.05.140 Eckpodest**
klein; Buche massiv, stabverleimt; Oberfläche Teppichbelag
Kunststoffgleiter;
ca. B 86 x H 22 x T 86 cm
Teppichfarbe T622-Tretford Wasabigrün
Menge: 1,000 St

**1.03.05.150 Podestklammern**
zum Fixieren der Podeste
miteinander; Aluminium;
1 Satz = 2 Stück
Menge: 2,000 St

**1.03.05.160 Rollwagen für Eckpodest**
stabiles Buche-Echtholz-Furnier;
ca. B 73 x H 18 x T 76 cm
Menge: 2,000 St

**1.03.05.170 Materialkasten**
Buche massiv; fingergezinkte
Verbindungen; Boden eingenutet; 2 stirnseitige Griffausfräsungen; verrutschsicher
stapelbar;
ca. B 30 x H 16 x T 35 cm
Farbe MB55-Mittelgrün
Teppich-Schonboden OHNE
Menge: 2,000 St

**1.03.05.180 Bau- und Spielteppich 2 x 3 m**
kiwigrün; hochwertige
Schlingenware; 100 % Polypropylen; Rückseite textiles
Gewebe; voll umkettelt;
antistatisch; stuhlrollenfest;
lichtecht; cfl-s1 zertifiziert; zertifiziert mit
Umweltzeichen Blauer Engel
Menge: 1,000 St

**1.03.05.190 Geburtstagskalender**
6 Schiebeelemente; 5 mit
Sichtfenster und Knauf;
Erweiterung möglich; Birke-
Echtholz, Kunststoff;
ca. L 80 x H 6 x T 2 cm
Menge: 1,000 St

**1.03.05.200 Erweiterung**
für den Geburtstagskalender
Birke-Echtholz, Kunststoff;
ca. L 45 x H 6 x T 2 cm
Menge: 7,000 St

**1.03.05.210 Regalschrank**
offen; aus hochwertiger furnierter Stabsperrholzplatte;
mit eingenuteter 10 mm starker Sichtrückwand;
GS-zertifiziert nach DIN EN 16121:2024_04;
ca. B 100,0 x H 150,0 x T 42,0 cm
Sockel SOST-Sockel mit Höhenverstell.
Rückwand HA01-Birke
Materialausführung HA01_Holzart Birke
Einlegeboden E3WA-3 waagrechte EBOs
Menge: 1,000 St

**1.03.05.220 Klappsofa**
fester Schaumstoffkern RG
25/40, Stärke 17 cm; mit Kopfteil; abnehmbare Bezüge durch
verdeckt eingenähten Reißverschluss; als Sofa:
ca. L 150 x B 60 x H 34 cm;
ausgeklappt:
ca. L 150 x B 120 x H 17 cm
Stoffbezeichnung CW50-Canvas Bione Jadegrün
Menge: 1,000 St

**1.03.05.230 Sitzsack Anemone**
Sitzfläche aus Chenille (100 %
Baumwolle), Bezug und Boden
aus strapazierfähigem Outdoor-Stoff (100 % Polyester),
separates Inlett mit Styropor-
Outdoor-Stoff (100% Polyester)
Bezug mit Reißverschluss abnehmbar und bei 30ø waschbar;
Füllmenge ca. 30 l; Boden-?
ca. 40 cm, Sitzfläche-? ca,
30 cm; ca. H 35 cm
Menge: 2,000 St

**1.03.05.240 Raumteiler Wandanschluss**
Echtholz, hell furniert, 18 mm;
1 Stück;
ca. B 10 x H 70 x T 10 cm
Menge: 1,000 St

**1.03.05.250 Raumteiler Bilderbuch**
Echtholz, hell furniert, 18 mm
stark, Birke massiv; teils
gebeizt; Vorderseite mit
Gummibändern und Halteleisten;
Rückseite mit Ausfräsungen
und Facettenlinsen, eingefräste Nuten; beidseitig bespielbar; entspricht DIN EN
1176; TÜV geprüft;
10 Jahre Garantie;
ca. B 90 x H 70 x T 6 cm
Menge: 1,000 St

**1.03.05.260 Raumteiler Steine & Specht**
Echtholz, hell furniert, 18 mm
stark, Birke massiv, teils
gebeizt und lackiert; echte,
drehbar gelagerte Steine, Fa-
cettenlinsen, eingefräste Nu-
ten, Schiebestange mit Holz-
Schiebefigur, Baumstamm-Appli-
kation; beidseitig bespielbar;
entspricht DIN EN 1146; TÜV
geprüft; 10 Jahre Garantie
ca. B 90 x H 90 x T 10 cm
Menge: 1,000 St

**1.03.05.270 Raumteiler Tür**
Echtholz, hell furniert, 18 mm
stark, Birke massiv; teils lackiert; kindersichere Tür mit
Acrylfenster und Facettenlinsen, Ausfräsung als Griff;
beidseitig bespielbar; entspricht DIN EN 1176; TÜV
geprüft; 10 Jahre Garantie;
ca. B 90 x H 100 x T 10 cm
Menge: 1,000 St

**1.03.05.280 Raumteiler Acryl**
Echtholz, hell furniert, 18 mm
stark, Birke massiv, teils gebeizt und lackiert; beiseitig
bespielbar; farbige Prismen,
Acrylscheibe, Baumstamm-
Applikation mit Gucklöchern,
Blatt und eingefräster Nut;
entspricht DIN EN 1176; TÜV
geprüft; 10 Jahre Garantie;
ca. B 90 x H 80 x T 3 cm
Menge: 1,000 St

**1.03.05.290 Raumteiler Regalschrank**
Echtholz, hell furniert, 18 mm;
Sichtrückwand, 3 feste Böden,
Rollkasten; Kanten verrundet
Radius 5 mm; entspricht DIN
EN 1176; TÜV geprüft;
10 Jahre Garantie;
ca. B 90 x H 80 x T 40 cm
Menge: 1,000 St

**1.03.05.300 Raumteiler Verbinder, 2er-Set**
für Winkel 90ø, 135ø, 180ø,
225ø, 270ø; Kunststoff;
2 Stück
Die Beschläge, die für dieses Produkt benötigt werden,
sind aus Sicherheitsgründen Bestandteil der Trennwände.
Menge: 5,000 St

**1.03.05.310 Kühlschrank**
Birke furniert; laminierte Ar-
beitsfläche; Drehtür mit Flaschenfach; Gefrierfach und Fä-
cherboden; Aluminium-Griff-
leiste;
ca. B 46 x H 56 x T 37 cm
Menge: 1,000 St

**1.03.05.320 Herd mit Backofen,**
Kinderküche LED-Kochfeld mit
drehbaren Knöpfen; sichtbares
Backofenfenster aus Acrylglas;
herausziehbares Backblech aus Holz;
stabiler Korpus mit Kunststoffgleitern;
fördert Rollenspiel und
Sprachentwicklung; geeignet ab 2 Jahren
Materialausführung:
Echtholz furniert, Birkenfurnier;
Technische Daten: Gewicht ca. 16 kg;
Maße: ca. B 47 x H 56 x T 37 cm
Menge: 1,000 St

**1.03.05.330 Waschmaschine, Kinderwohnung**
Fördert realitätsnahes Rollenspiel im
Kitaalltag; rund drehbare Klapptür mit
Acrylscheiben und Holzkugeln für
Waschmaschinen-Effekt; drehbare
Holzknöpfe als Bedienelemente; regt
sprachliche Interaktion und soziale
Kompetenzen im Gruppenspiel an;
geeignet für Kinder ab 2 Jahren
Materialausführung:
Echtholz furniert (Birkenfurnier);
Technische Daten: Gewicht ca. 16 kg,
Alter ab 2 Jahren, Sortimentsaspekt
pädagogisch;
Maße ca. B 47 x H 56 x T 37 cm
Menge: 1,000 St

**1.03.05.340 Spüle mit Spülmaschine,**
Kinderküche Spüle mit
Edelstahlbecken; drehbarer Wasserhahn;
integrierter Geschirrspüler mit
drehbaren Holzknöpfen; herausziehbare
Geschirr-Ablage; geeignet für kreatives
Rollenspiel zu Küchen- und
Haushaltsthemen; fördert Fantasie und
sprachliches Handeln; pädagogisch
wertvoll; für Kinder ab 2 Jahren
Materialausführung:
Echtholz furniert (Birkenfurnier),
Aluminium; Technische Daten:
ca. Gewicht 15 kg;
Maße: ca. B 47 x H 56 x T 37 cm
Menge: 1,000 St

**1.03.05.350 Kleiderschrank**
Echtholzfurnier, hell;
große Drehtür; ein großer
Einlegeboden; 4 Metallhaken;
6 kleine Regalfächer,
auch zum Einstellen von
Schubkästchen; Griffleiste aus
Aluminium;
ca. B 60 x H 100 x T 30 cm
Menge: 1,000 St

**1.03.05.360 Bau- und Spielteppich 2 x 2 m**
kiwigrün; hochwertige
Schlingenware; 100 % Polypropylen; Rückseite textiles
Gewebe; voll umkettelt;
antistatisch; stuhlrollenfest;
lichtecht; cfl-s1 zertifiziert; zertifiziert mit
Umweltzeichen Blauer Engel
Menge: 1,000 St

**1.03.05.370 Wandplatte Spiegel, groß**
Echtholz, hell furniert, 12 mm
; 6-eckige, asymmetrische
Grundplatte mit
Sicherheitsspiegel;
ca. B 112 x H 62 cm
Menge: 1,000 St

**1.03.05.380 Polstersofa**
mit robustem Schaumstoffkern;
Bezug Webstoff aus Polyester/
Polyacryl; Rundbeine Buche
massiv; Sitzhöhe: ca. 25 cm
ca. B 80 x H 46 x T 50 cm
Stoffbezeichnung CW51-Canvas Bione Avocadogrün
Menge: 1,000 St

**1.03.05.390 Schaukelstuhl**
mit robustem Schaumstoffkern;
Bezug Webstoff aus Polyester/
Polyacryl; Sitzhöhe 30 cm;
ca. B 58 x H 62 x T 72 cm
Stoffbezeichnung CW50-Canvas Bione Jadegrün
Menge: 1,000 St

**1.03.05.400 Polstersessel**
mit robustem Schaumstoffkern;
Bezug Webstoff aus Polyester/
Polyacryl; Rundbeine Buche
massiv; Sitzhöhe: ca. 25 cm
ca. B 45 x H 46 x T 50 cm
Stoffbezeichnung CW50-Canvas Bione Jadegrün
Menge: 1,000 St

**1.03.05.410 Couchtisch**
Tischplatte mit Duropal-Belag
Dekor; Tischbeine Buche
massiv; Kunststoffgleiter;
ca. ? 66 x H 25 cm
Menge: 1,000 St

**1.03.05.420 Straßenteppich, eckig**
100 % Polyamid mit rutschfester Unterseite;
ca. 133,0 x 180,0 cm
Menge: 1,000 St

##### 1.03.06 Kiga Gruppe 2 Nebenraum

**1.03.06.010 Tisch, Rechteck;**
Echtholz, 24 mm stark; zargenlos;
Fußgleiter eingeschraubt;
Höhenausgleich bis 20 mm;
GS-zertifiziert DIN EN 1729-1/02.16,
DIN EN 1729-2/07.23;
ca. B 160,0 x T 80,0 cm
Tischplattendekor L130-Linoleum Antikgrün
Fußgleiter GLFI-Filzgleiter
Tischunterbau TB22-Holz Rollenmix
Höhe HO53-Höhe 53 cm
Ausführung ER01-Eckradius Standard
Menge: 1,000 St

**1.03.06.020 Wandklapptisch eckig**
mit 2 Wandklappbänken;
Echtholz, HPL beschichtet,
17 mm stark; Klappmechanismus;
Tischbein arretiert mit
Schnappverschluss; Kunststoffgleiter; inkl. Befestigungsmaterial und Wandleiste;
Tisch ca. L 120 x B 70 cm,
Bänke ca. L 105 x B 30 cm
Höhe HO53-Höhe 53 cm
Tischplattendekor U195-HPL Lindgrün
Menge: 1,000 St

**1.03.06.030 Stapelstuhl**
Sitzfläche und Rückenlehne
Buchensperrholz, ergonomisch
geformt, ohne sichtbare Verschraubungen; Gestell Buche
massiv; Fußgleiter mit Doppeldübelbefestigung;
ca. SH 31 x ST 27 x SB 30 cm
Farbe NATU-Natur lackiert
Fußgleiter GLFI-Filzgleiter
Pr STD-Pr St
Menge: 4,000 St

**1.03.06.040 Kleeblatthocker**
Sitzfläche Formholz Kleeblattform, Buche Echtholz;
Gestell 3 Rundbeine, ? 5 cm,
Buche massiv;
ca. ? 34 x SH 31 cm
Menge: 4,000 St

**1.03.06.050 Klappschrank**
3-Schicht-Qualitätsspanplatte,
Dekor; rechter Seitenflügel
mit 8 x 2 Schienen für Materialboxen, 4 festen Böden,
2 davon mit Plexiglasaufkantung; rechter Seitenflügel mit
3 Fächern und 2 Querstangen;
Aufsätze jeweils mit variierbaren Trennwänden; 12 Rollen,
davon 4 feststellbar; geschlossen ca. B 70 x H 100 x
T 90 cm; geöffnet ca. B 150 x
H 100 x T 50 cm
Korpus Farbe Dekor 0001-Ahorn
Menge: 1,000 St

**1.03.06.060 Materialbox, hellblau**
mit integriertem Acrylfenster;
Kunststoff; H ca. 8 cm,
Außenmaße: ca. B 31 x T 39 cm,
Innenmaße: ca. B 27 x T 33 cm
Menge: 5,000 St

**1.03.06.070 Materialbox, hellgrün**
mit integriertem Acrylfenster;
Kunststoff; H ca. 8 cm,
Außenmaße: ca. B 31 x T 39 cm,
Innenmaße: ca. B 27 x T 33 cm
Menge: 4,000 St

**1.03.06.080 Materialkasten**
Buche massiv; fingergezinkte
Verbindungen; Boden eingenutet; 2 stirnseitige Griffausfräsungen; verrutschsicher
stapelbar;
ca. B 22 x H 16 x T 35 cm
Farbe MB55-Mittelgrün
Teppich-Schonboden OHNE
Menge: 3,000 St

**1.03.06.090 Schrankkombination bestehend aus:**
*** Leitbeschreibung
_
Menge: 1,000 St
*Unterbeschreibung 01 Regalschrank*
offen; aus Dekorspanplatte; mit eingenuteter
10 mm starker Sichtrückwand; GS-zertifiziert
nach DIN EN 16121:2024_04; ca. B 50,0 x H 150,0 x T 60,
0 cm
Sockel SOST-Sockel mit Höhenverstell.
Rückwand 0001-Ahorn
Korpus Farbe Dekor 0001-Ahorn
Einlegeboden E3WA-3 waagrechte EBOs
*Unterbeschreibung 02 Schrank*
mit Doppeltüren; Öffnungswinkel 180 Grad;
aus Dekorspanplatte; mit eingenuteter 10 mm
starker Sichtrückwand; GS-zertifiziert nach
DIN EN 16121:2024_04; ca. B 100,0 x H 75,0 x T 60,0 cm
Sockel SOST-Sockel mit Höhenverstell.
Schloss OHNE
Rückwand 0001-Ahorn
Korpus Farbe Dekor 0001-Ahorn
Griffart B306-G-Mbügel mattvn. 96mm
Front Farbe Dekor 0001-HPL Ahorn
Fingerschutzprofil OHNE_Ohne Fingerschutzprofil
Einlegeboden E1WA-1 waagrechter EinlegBod.
*Unterbeschreibung 03 Regalschrank*
offen, aus Dekorspanplatte; mit eingenuteter
10 mm starker Sichtrückwand; GS-zertifiziert
nach DIN EN 16121:2024_04; ca. B 100,0 x H 75,0 x T 60,
0 cm
Sockel SOKO-OHNE Sockel
Rückwand 0001-Ahorn
Korpus Farbe Dekor 0001-Ahorn
Einlegeboden E5WA-5 waagrechte EBOs
*Unterbeschreibung 04 Schrank*
Drehtür rechts angeschlagen; Griff links;
Öffnungswinkel 180 Grad; aus Dekorspanplatte;
mit eingenuteter 10 mm starker Sichtrückwand;
GS-zertifiziert nach DIN EN 16121:2024_04;
ca. B 50,0 x H 150,0 x T 60,0 cm
Sockel SOST-Sockel mit Höhenverstell.
Schloss OHNE
Rückwand 0001-Ahorn
Korpus Farbe Dekor 0001-Ahorn
Griffart B306-G-Mbügel mattvn. 96mm
Front Farbe Dekor 0001-HPL Ahorn
Fingerschutzprofil OHNE_Ohne Fingerschutzprofil
Einlegeboden E3WA-3 waagrechte EBOs
*Unterbeschreibung 05 Schrank*
mit Doppeltüren; Öffnungswinkel 180 Grad;
aus Dekorspanplatte; mit eingenuteter 10 mm
starker Sichtrückwand; GS-zertifiziert nach
DIN EN 16121:2024_04; ca. B 100,0 x H 75,0 x T 60,0 cm
Sockel SOGU-ohne Sockel, Griff unten
Schloss OHNE
Rückwand 0001-Ahorn
Korpus Farbe Dekor 0001-Ahorn
Griffart B306-G-Mbügel mattvn. 96mm
Front Farbe Dekor 0001-HPL Ahorn
Fingerschutzprofil OHNE_Ohne Fingerschutzprofil
Einlegeboden E1WA-1 waagrechter EinlegBod.

##### 1.03.07 Kiga Gruppe 3

**1.03.07.010 Tisch, Quadrat**
Echtholz, 24 mm stark; zargenlos;
Fußgleiter eingeschraubt;
Höhenausgleich bis 20 mm;
GS-zertifiziert DIN EN 1729-1/02.16,
DIN EN 1729-2/07.23;
ca. B 80,0 x T 80,0 cm
Tischplattendekor A045-Lino-Akustik+ Sand Beige
Fußgleiter GLFI-Filzgleiter
Tischunterbau TB22-Holz Rollenmix
Höhe HO53-Höhe 53 cm
Ausführung ER01-Eckradius Standard
Menge: 2,000 St

**1.03.07.020 Stapelstuhl**
Sitzfläche und Rückenlehne
Buchensperrholz, ergonomisch
geformt, ohne sichtbare Verschraubungen; Gestell Buche
massiv; Fußgleiter mit Doppeldübelbefestigung;
ca. SH 31 x ST 27 x SB 30 cm
Farbe NATU-Natur lackiert
Fußgleiter GLFI-Filzgleiter
Pr STD-Pr St
Menge: 8,000 St

**1.03.07.030 Kleeblatthocker**
Sitzfläche Formholz Kleeblattform, Buche Echtholz;
Gestell 3 Rundbeine, ? 5 cm,
Buche massiv;
ca. ? 34 x SH 31 cm
Menge: 1,000 St

**1.03.07.040 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K053-KuLe Apfelgrün
Menge: 1,000 St

**1.03.07.050 TuRu-Sit Stuhl Kunstleder**
Sitz und Lehne gepolstert;
Kunstlederbezug; Fußkreuz mit
5 Doppellaufrollen; pulverbeschichtetes Stahlrohrgestell,
Farbe schwarz; Rückenlehne
360ø schwenkbar; belastbar bis
ca. 120 kg; Sitzhöhe ca. 40-50 cm;
Sitz-? ca. 40 cm; Stuhlbreite
(Fußkreuz-?) ca. 60 cm;
Lehnenbreite ca. 60 cm;
Gesamthöhe ca. 70-90 cm
Drehstuhlfuß ROLW-Rollen weich
Kunstleder K002-KuLe Karibikblau
Menge: 1,000 St

**1.03.07.060 Sitzkreisteppich**
Acrylgarn (gefärbtes Garn),
H ca. 10 mm, mit Textilrücken;
verdeckte Umkettelung;
5-eckig, asymmetrisch;
Platzbedarf: ca. 250 x 260 cm
Menge: 1,000 St

**1.03.07.070 Eckpodest**
groß; Buche massiv, stabverleimt; Oberfläche Teppichbelag
Kunststoffgleiter;
ca. B 188 x H 22 x T 188 cm
Teppichfarbe T622-Tretford Wasabigrün
Menge: 1,000 St

**1.03.07.080 Quadrat-Podest-Rampe**
niedrig; Buche massiv, stabverleimt; Griffausfräsungen;
Oberfläche Teppichbelag;
Kunststoffgleiter;
ca. B 79 x H 22 x T 79 cm
Teppichfarbe T641-Tretford Arktisblau
Menge: 1,000 St

**1.03.07.090 Podest Treppe**
Rahmen und Seitenteile Buche
massiv; Treppenstufen Teppichbelag;
ca. B 79 x H 22 x T 39 cm
Stufenhöhen ca. 11 cm
Teppichfarbe T641-Tretford Arktisblau
Menge: 1,000 St

**1.03.07.100 Podestklammern**
zum Fixieren der Podeste
miteinander; Aluminium;
1 Satz = 2 Stück
Menge: 2,000 St

**1.03.07.110 Eckpodest**
klein; Buche massiv, stabverleimt; Oberfläche Teppichbelag
Kunststoffgleiter;
ca. B 86 x H 22 x T 86 cm
Teppichfarbe T641-Tretford Arktisblau
Menge: 1,000 St

**1.03.07.120 Spiegel Quadrat**
Spiegelfläche Sicherheitsglas; Rahmen Buche massiv;
ca. L 80 x B 80 cm
Farbe NATU-Natur lackiert
Menge: 2,000 St

**1.03.07.130 Rollwagen für Eckpodest**
stabiles Buche-Echtholz-Furnier;
ca. B 73 x H 18 x T 76 cm
Menge: 2,000 St

**1.03.07.140 Materialkasten**
Buche massiv; fingergezinkte
Verbindungen; Boden eingenutet; 2 stirnseitige Griffausfräsungen; verrutschsicher
stapelbar;
ca. B 30 x H 16 x T 35 cm
Farbe MB01-Aquarellblau
Teppich-Schonboden OHNE
Menge: 2,000 St

**1.03.07.150 Sofa Entdecker**
Schaumstoffkern RG 30/50;
Bezug Webstoff, feuchtigkeitsabweisender Lotuseffekt, abnehmbar, waschbar; Unterseite
vollflächig mit Antirutsch-
Profil; Lehne rechts;
ca. B 200 x H 60 x T 80 cm,
ca. Sitzbreite 115 cm, -höhe
23 cm, -tiefe 42/55 cm
Grundkörper / Weißpolster NQUA-Normal-Qualität
Stoffbezeichnung CW52-Nougatbr/Jadegrün
Menge: 1,000 St

**1.03.07.160 Sockel SOST-Sockel mit Höhenverstell.**
Schloss OHNE
Rückwand HA01-Birke
Materialausführung HA01_Holzart Birke
Griffart B306-G-Mbügel mattvn. 96mm
Fingerschutzprofil OHNE_Ohne Fingerschutzprofil
Einlegeboden E3WA-3 waagrechte EBOs
Kombischrank mit Doppeltür,
unten offen Stauraum für Spiel-, Lern-
und Bastelmaterial; offenes Fach unten
für schnell greifbare Materialien;
flexible Nutzung durch 3 Einlegeböden
und Konstruktionsboden; zur zentralen
Aufbewahrung in Gruppen- und
Mehrzweckräumen geeignet
Materialausführung:
Tischlerplatte (beschichtet);
Technische Daten: 3 Einlegeböden, 1
Konstruktionsboden;
Maße: B 100 x H 175 x T 42 cm
Menge: 1,000 St

**1.03.07.170 Schrank**
offen; mit 12 Materialkästen mit Acryleinsatz;
aus hochwertiger furnierter Stabsperrholzplatte;
mit eingenuteter 10 mm starker Sichtrückwand;
GS-zertifiziert nach DIN EN 16121:2024_04;
ca. B 100,0 x H 75,0 x T 42,0 cm
Sockel SOTF-Totalfeststell-Rollen
Rückwand W400-Weiß
Materialausführung HA01_Holzart Birke
Farbe BIRK-Birke
Teppich-Schonboden OHNE
Menge: 1,000 St

**1.03.07.180 Bau- und Spielteppich 2 x 3 m**
sandbeige; hochwertige
Schlingenware; 100 % Polypropylen; Rückseite textiles
Gewebe; voll umkettelt;
antistatisch; stuhlrollenfest;
lichtecht; cfl-s1 zertifiziert; zertifiziert mit
Umweltzeichen Blauer Engel
Menge: 1,000 St

**1.03.07.190 Polstersofa**
mit robustem Schaumstoffkern;
Bezug Webstoff aus Polyester/
Polyacryl; Rundbeine Buche
massiv; Sitzhöhe: ca. 25 cm
ca. B 80 x H 46 x T 50 cm
Stoffbezeichnung CW01-Canvas Bione Nordischblau
Menge: 1,000 St

**1.03.07.200 Polstersessel**
mit robustem Schaumstoffkern;
Bezug Webstoff aus Polyester/
Polyacryl; Rundbeine Buche
massiv; Sitzhöhe: ca. 25 cm
ca. B 45 x H 46 x T 50 cm
Stoffbezeichnung CW50-Canvas Bione Jadegrün
Menge: 2,000 St

**1.03.07.210 Couchtisch**
Tischplatte mit Duropal-Belag
Dekor; Tischbeine Buche
massiv; Kunststoffgleiter;
ca. ? 66 x H 25 cm
Menge: 1,000 St

**1.03.07.220 Kühlschrank**
Birke furniert; laminierte Ar-
beitsfläche; Drehtür mit Flaschenfach; Gefrierfach und Fä-
cherboden; Aluminium-Griff-
leiste;
ca. B 46 x H 56 x T 37 cm
Menge: 1,000 St

**1.03.07.230 Herd mit Backofen,**
Kinderküche LED-Kochfeld mit
drehbaren Knöpfen; sichtbares
Backofenfenster aus Acrylglas;
herausziehbares Backblech aus Holz;
stabiler Korpus mit Kunststoffgleitern;
fördert Rollenspiel und
Sprachentwicklung; geeignet ab 2 Jahren
Materialausführung:
Echtholz furniert, Birkenfurnier;
Technische Daten: Gewicht ca. 16 kg;
Maße: ca. B 47 x H 56 x T 37 cm
Menge: 1,000 St

**1.03.07.240 Spüle mit Spülmaschine,**
Kinderküche Spüle mit
Edelstahlbecken; drehbarer Wasserhahn;
integrierter Geschirrspüler mit
drehbaren Holzknöpfen; herausziehbare
Geschirr-Ablage; geeignet für kreatives
Rollenspiel zu Küchen- und
Haushaltsthemen; fördert Fantasie und
sprachliches Handeln; pädagogisch
wertvoll; für Kinder ab 2 Jahren
Materialausführung:
Echtholz furniert (Birkenfurnier),
Aluminium; Technische Daten:
Gewicht ca. 15 kg;
Maße: ca. B 47 x H 56 x T 37 cm
Menge: 1,000 St

**1.03.07.250 Waschmaschine, Kinderwohnung**
Fördert realitätsnahes Rollenspiel im
Kitaalltag; rund drehbare Klapptür mit
Acrylscheiben und Holzkugeln für
Waschmaschinen-Effekt; drehbare
Holzknöpfe als Bedienelemente; regt
sprachliche Interaktion und soziale
Kompetenzen im Gruppenspiel an;
geeignet für Kinder ab 2 Jahren
Materialausführung:
Echtholz furniert (Birkenfurnier);
Technische Daten: Gewicht ca. 16 kg,
Alter ab 2 Jahren, Sortimentsaspekt
pädagogisch;
Maße B 47 x H 56 x T 37 cm
Menge: 1,000 St

**1.03.07.260 Schminktisch**
*** Leitbeschreibung
Echtholzfurnier, hell;
drei Acrylspiegel,
davon zwei seitliche
Klappspiegel; Kugelhaken; vier
kleine Regalfächer, auch zum
Einstellen von Schubkästchen;
ca. B 68 x H 93 x T 37 cm
KMAT LARA Schminktisch
ID Workbench HABA Möbel Bad Rodach
Artikelnummer UPOS 128524
Kapazitätsgruppe Montageband
OFML (aktiv) Konfigurator ist im OFML
Serie Spielwohnung Lara
Menge: 1,000 St
*Unterbeschreibung 01 Schminktisch Unterteil*
Birke furniert; 4 kleine
Regalfächer, auch zum Einstellen von Schubkästchen;
1 großes Fach;
ca. B 70 x H 50 x T 40 cm
*Unterbeschreibung 02 Schminktisch Oberteil*
Birke furniert; drei Acrylspiegel, davon zwei seitliche
Klappspiegel; Kugelhaken

**1.03.07.270 Regalschrank**
offen; aus hochwertiger furnierter
Stabsperrholzplatte; mit eingenuteter
10 mm starker Sichtrückwand;
GS-zertifiziert nach DIN EN 16121:2024_04;
ca. B 100,0 x H 75,0 x T 42,0 cm
Sockel SOTF-Totalfeststell-Rollen
Rückwand HA01-Birke
Materialausführung HA01_Holzart Birke
Einlegeboden E1WA-1 waagrechter EinlegBod.
Menge: 1,000 St

**1.03.07.280 Wendebibliothek Furnier Mobile**
Wendebibliothek auf Rollen für
flexibles, selbstständiges Stöbern;
drei Aufstellböden, drei offene
Regalflächen und ein Fach mit Reling
für übersichtliche Medienpräsentation;
leicht beweglich dank feststellbarer
Rollen für den flexiblen Einsatz in
verschiedenen Räumen; ermöglicht
kindgerechten, eigenständigen Zugriff
auf Bücher und Spiele; geeignet für
Kinder ab 3 Jahren. Materialausführung:
Echtholz, furniert;
Technische Daten: Breite 100 cm, Höhe
92,4 cm, Tiefe 60 cm
Materialausführung HA01_Holzart Birke
Menge: 1,000 St

**1.03.07.290 Sitzkissenrondell, Komplettset**
*** Leitbeschreibung
28 Sitzkissen mit stabiler
Metallöse; Vorder- und Rückseite unterschiedliche Farben;
aus Baumwolle/Polyester mit
ca. 2 cm Schaumstoffeinlage;
ca. ? 35 cm; Rondell mit 3
Schwenkrollen; aus Birke-Echt-
holz, Metallrohr;
ca. ? 42 cm, ca. H 70 cm
Menge: 1,000 St
*Unterbeschreibung 01 Sitzkissen-Rondell*
Platz für 28 Kissen; mit 3
Schwenkrollen; aus Birke-
Echtholz, Metallrohr;
ca. ? 42 cm, ca. H 70 cm
*Unterbeschreibung 02 Sitzkissen*
Baumwolle/Polyester mit 2 cm
Schaumstoffeinlage; bei 30øC
waschbar; 4 Stück; ca. ? 35 cm

**1.03.07.300 Teppich Flussdelta, Ecke**
Acrylgarn (gefärbtes Garn) mit
Textilrücken; verdeckte Um-
kettelung; geschnittene Konturen; 5-eckig, asymmetrisch;
Platzbedarf ca. 232 x 212 cm,
Höhe 11 mm
Menge: 1,000 St

**1.03.07.310 Eigentumsschrank mit 3 Türen**
bietet Stauraum für Ordner, Taschen und
Rucksäcke; unterstützt die
Strukturierung von Eigentum der Mitarbeiter im
Gruppen- oder Aufenthaltsraum, fördert Ordnung und
Selbstständigkeit der Kinder
Produktreihe Pureo; Materialausführung:
Tischlerplatte, beschichtet; Technische
Daten: 3 Türen, 3 Fächer, Schloss
rechts, Scharnier links; Maße: Breite
50 cm x Höhe 150 cm x Tiefe 42 cm
Sockel SOST-Sockel mit Höhenverstell.
Rückwand HA01-Birke
Materialausführung HA01_Holzart Birke
Fingerschutzprofil OHNE_Ohne Fingerschutzprofil
Einlegeboden E3WA-3 waagrechte EBOs
Menge: 1,000 St

**1.03.07.320 Schrankarbeitsplatz**
mit Klappe inklusive Schloss auf Sitzhöhe; aus hochwert
iger furnierter
Stabsperrholzplatte; Klappfach mit Ordnerhöhe und Ablag
efächern;
mit eingenuteter 10 mm starker Sichtrückwand;
GS-zertifiziert nach DIN EN 16121:2024_04;
ca. B 100,0 x H 150,0 x T 42,0 cm
Sockel SOST-Sockel mit Höhenverstell.
Schloss DSS1-Drehst.Schl. Rosette 1
Rückwand HA01-Birke
Materialausführung HA01_Holzart Birke
Griffart B306-G-Mbügel mattvn. 96mm
Fingerschutzprofil OHNE_Ohne Fingerschutzprofil
Einlegeboden E2WA-2 waagrechte EBOs
Menge: 1,000 St

##### 1.03.08 Kiga Gruppe 3 Nebenraum

**1.03.08.010 Tisch, Quadrat**
Echtholz, 24 mm stark; zargenlos;
Fußgleiter eingeschraubt;
Höhenausgleich bis 20 mm;
GS-zertifiziert DIN EN 1729-1/02.16,
DIN EN 1729-2/07.23;
ca. B 80,0 x T 80,0 cm
Tischplattendekor 0001-HPL Ahorn
Fußgleiter GLFI-Filzgleiter
Tischunterbau TB22-Holz Rollenmix
Höhe HO53-Höhe 53 cm
Ausführung ER01-Eckradius Standard
Menge: 1,000 St

**1.03.08.020 Stapelstuhl**
Sitzfläche und Rückenlehne
Buchensperrholz, ergonomisch
geformt, ohne sichtbare Verschraubungen; Gestell Buche
massiv; Fußgleiter mit Doppeldübelbefestigung;
ca. SH 31 x ST 27 x SB 30 cm
Farbe NATU-Natur lackiert
Fußgleiter GLFI-Filzgleiter
Pr STD-Pr St
Menge: 3,000 St

**1.03.08.030 Wandklapptisch rund**
Echtholz, HPL beschichtet;
mit Klappmechanismus ausklappbar, Tischbein in Ahorn-Dekor,
Kunststoffgleiter, arretierbar
per Schnappverschluss;
inkl. Befestigungsmaterial und
Wandleiste;
ca. L 140 x B 70 cm
Höhe HO59-Höhe 59 cm
Tischplattendekor 0001-HPL Ahorn
Menge: 1,000 St

**1.03.08.040 Kleeblatthocker**
Sitzfläche Formholz Kleeblattform, Buche Echtholz;
Gestell 3 Rundbeine, ? 5 cm,
Buche massiv;
ca. ? 34,0 x SH 35,0 cm
Menge: 6,000 St

**1.03.08.050 Schrankkombination bestehend aus:**
*** Leitbeschreibung
_
Menge: 1,000 St
*Unterbeschreibung 01 Regalschrank*
offen; aus Dekorspanplatte; mit eingenuteter
10 mm starker Sichtrückwand; GS-zertifiziert
nach DIN EN 16121:2024_04; ca. B 50,0 x H 150,0 x T 60,
0 cm
Sockel SOST-Sockel mit Höhenverstell.
Rückwand 0001-Ahorn
Korpus Farbe Dekor 0001-Ahorn
Einlegeboden E3WA-3 waagrechte EBOs
*Unterbeschreibung 02 Schrank*
mit Doppeltüren; Öffnungswinkel 180 Grad;
aus Dekorspanplatte; mit eingenuteter 10 mm
starker Sichtrückwand; GS-zertifiziert nach
DIN EN 16121:2024_04; ca. B 100,0 x H 75,0 x T 60,0 cm
Sockel SOST-Sockel mit Höhenverstell.
Schloss OHNE
Rückwand 0001-Ahorn
Korpus Farbe Dekor 0001-Ahorn
Griffart B306-G-Mbügel mattvn. 96mm
Front Farbe Dekor 0001-HPL Ahorn
Fingerschutzprofil OHNE_Ohne Fingerschutzprofil
Einlegeboden E1WA-1 waagrechter EinlegBod.
*Unterbeschreibung 03 Regalschrank*
offen, aus Dekorspanplatte; mit eingenuteter
10 mm starker Sichtrückwand; GS-zertifiziert
nach DIN EN 16121:2024_04; ca. B 100,0 x H 75,0 x T 60,
0 cm
Sockel SOKO-OHNE Sockel
Rückwand 0001-Ahorn
Korpus Farbe Dekor 0001-Ahorn
Einlegeboden E5WA-5 waagrechte EBOs
*Unterbeschreibung 04 Schrank*
Drehtür rechts angeschlagen; Griff links;
Öffnungswinkel 180 Grad; aus Dekorspanplatte;
mit eingenuteter 10 mm starker Sichtrückwand;
GS-zertifiziert nach DIN EN 16121:2024_04;
ca. B 50,0 x H 150,0 x T 60,0 cm
Sockel SOST-Sockel mit Höhenverstell.
Schloss OHNE
Rückwand 0001-Ahorn
Korpus Farbe Dekor 0001-Ahorn
Griffart B306-G-Mbügel mattvn. 96mm
Front Farbe Dekor 0001-HPL Ahorn
Fingerschutzprofil OHNE_Ohne Fingerschutzprofil
Einlegeboden E3WA-3 waagrechte EBOs
*Unterbeschreibung 05 Schrank*
mit Doppeltüren; Öffnungswinkel 180 Grad;
aus Dekorspanplatte; mit eingenuteter 10 mm
starker Sichtrückwand; GS-zertifiziert nach
DIN EN 16121:2024_04; ca. B 100,0 x H 75,0 x T 60,0 cm
Sockel SOGU-ohne Sockel, Griff unten
Schloss OHNE
Rückwand 0001-Ahorn
Korpus Farbe Dekor 0001-Ahorn
Griffart B306-G-Mbügel mattvn. 96mm
Front Farbe Dekor 0001-HPL Ahorn
Fingerschutzprofil OHNE_Ohne Fingerschutzprofil
Einlegeboden E1WA-1 waagrechter EinlegBod.

**1.03.08.060 Korpus Farbe Dekor 0001-Ahorn**
Kreativwagen klein
Aufbewahrung von Bastelmaterial;
Platz für Instrumente und Medien;
oberes Fach mit 3 Unterteilungen;
unteres Fach für 3 Materialkästen;
für Kästen bis 29,5 cm Breite;
höhenverstellbare Einlegeböden mit
Schutzkanten gegen Herunterfallen;
mobiler Wagen mit 4 Total-
Feststellrollen, wendig und leicht
zu schieben; Lieferung ohne
Holz-Materialkästen.
Materialausführung: Spanplatte
(Dekor);
Technische Daten: Gewicht ca. 45 kg;
Maße: ca. B 100 x H 88 x T 42 cm
Menge: 1,000 St

**1.03.08.070 Materialkasten**
aus Massivholz;
ca. B 29,5 x H 14,6 x T 36,0 cm
Teppich-Schonboden OHNE
Farbe BIRK-Birke
Menge: 3,000 St

**1.03.08.080 Riesen-Malwand**
Sperrholz; kunststoffbeschichtete, abwaschbare Malfläche;
mit 3 herausnehmbaren, abwaschbaren Ablagen aus Kunststoff und 1 Ablagefach;
ca. B 200 x H 120 x T 30 cm
Menge: 1,000 St

##### 1.03.09 Flur OG

**1.03.09.010 Regalschrank**
offen mit 28 Eigentumskästen; aus hochwertiger
furnierter Stabsperrholzplatte; mit eingenuteter
10 mm starker Sichtrückwand; GS-zertifiziert nach
DIN EN 16121:2024_04; ca. B 137,0 x H 75,0 x T 42,0 cm
Sockel SOTF-Totalfeststell-Rollen
Teppich-Schonboden OHNE
Rückwand HA01-Birke
Materialausführung HA01_Holzart Birke
Farbe BIRK-Birke
Menge: 3,000 St

##### 1.03.10 Speisesaal

**1.03.10.010 Tisch, Quadrat**
Echtholz, 24 mm stark; zargenlos;
Fußgleiter eingeschraubt;
Höhenausgleich bis 20 mm;
GS-zertifiziert DIN EN 1729-1/02.16,
DIN EN 1729-2/07.23;
ca. B 80,0 x T 80,0 cm
Tischplattendekor A045-Lino-Akustik+ Sand Beige
Fußgleiter GLFI-Filzgleiter
Tischunterbau TB22-Holz Rollenmix
Höhe HO53-Höhe 53 cm
Ausführung ER01-Eckradius Standard
Menge: 1,000 St

**1.03.10.020 Tisch, Rechteck;**
Echtholz, 24 mm stark; zargenlos;
Fußgleiter eingeschraubt;
Höhenausgleich bis 20 mm;
GS-zertifiziert DIN EN 1729-1/02.16,
DIN EN 1729-2/07.23;
ca. B 160,0 x T 80,0 cm
Tischplattendekor A045-Lino-Akustik+ Sand Beige
Fußgleiter GLFI-Filzgleiter
Tischunterbau TB22-Holz Rollenmix
Höhe HO53-Höhe 53 cm
Ausführung ER01-Eckradius Standard
Menge: 6,000 St

**1.03.10.030 Stapelstuhl**
Sitzfläche und Rückenlehne
Buchensperrholz, ergonomisch
geformt, ohne sichtbare Verschraubungen; Gestell Buche
massiv; Fußgleiter mit Doppeldübelbefestigung;
ca. SH 31 x ST 27 x SB 30 cm
Farbe NATU-Natur lackiert
Fußgleiter GLFI-Filzgleiter
Pr STD-Pr St
Menge: 42,000 St

**1.03.10.040 Kleeblatthocker**
Sitzfläche Formholz Kleeblattform, Buche Echtholz;
Gestell 3 Rundbeine, ? 5 cm,
Buche massiv;
ca. ? 34 x SH 31 cm
Menge: 10,000 St

##### 1.03.11 Garderobe OG

**1.03.11.010 Stiefelwagen**
für 26 Stiefelpaare; Echtholz,
hell furniert, mit Duropal-
Oberfläche, beige; Stahlrohr,
pulverbeschichtet (RAL 9006);
ca. B 144 x H 80 x T 40 cm
Menge: 3,000 St

#### 1.04 Arbeiten gegen Nachweis

##### 1.04.01 Arbeiten gegen Nachweis

*Hinweis*
Zusätzliche technische Vertragsbedingungen Arbeiten
gegen Nachweis

Angaben zum Leistungsumfang

Der Bieter bestätigt, dass die aufgeführten
Lohnstundensätze unter Beachtung der preisrechtlichen
Vorschriften ermittelt worden sind und die üblichen
Berechnungsmerkmale vollständig beinhalten.

In ihnen sind enthalten:
- Lohn- und Gehaltskosten
- Lohn- und Gehaltsnebenkosten
- Sozialkosten einschl. Sozialkassenbeiträge
- Gemeinkostenanteile
- Gewinn
- Fahrgelder und -zeit
- Tagesauslöse
- Transportkosten
- Schmutzzulage etc.

Leistungen im Stundenlohn werden grundsätzlich nur
dann vergütet, wenn sie vor ihrem Beginn vereinbart
werden.

Für das Vorhalten der üblichen Werkzeuge, Gerüste (bis
zu 3,0 m Höhe) erfolgt keine gesonderte Vergütung

Stundenverrechnungssätze für Baumaschinen, Geräte und
Fahrzeuge enthalten sämtliche Aufwendungen, wie
- Kosten für Bedienungspersonal
- Kosten für Verbrauch von Betriebsstoffen und Energie
- Vorhaltung und Reparaturkosten

Materialpreise - sofern gesondert gefordert gelten
frei Baustelle, incl. Verpackungs- und Entladekosten

**1.04.01.010 Stundensatz Monteur**
Arbeiten, welche nicht in den Positionen erfasst sind
und gegen Nachweis zur Ausführung kommen:
Monteur
Menge: 10,000 h

**1.04.01.020 Stundensatz Helfer**
Arbeiten, welche nicht in den Positionen erfasst sind
und gegen Nachweis zur Ausführung kommen:
Helfer
Menge: 10,000 h

**1.04.01.030 dauerelastische Fugen**
dauerelastischer Fugenverschluss auf Thiokolbasis, in

Innenräumen, an allen horizontalen und vertikalen Wand-
und Bodenanschlüssen sowie an Türbekleidungen
einschließlich Vorreinigung und Hinterfüllung der Fugen
liefern und herstellen

Fugenbreite  ca. 6 - 8 mm
Fugenfarbe  grau bzw. weiß
Menge: 50,000 m

USt %: 19,00
